# Sistema ETICS Wall-Term "REVETÓN" de aislamiento térmico por el exterior de fachada existente

- Propiedad del archivo: CYPE Ingenieros S.A.
- Formato: FIEBDC-3/2016
- Programa: Generador de precios de la construcción. CYPE Ingenieros, S.A.
- Fecha: 13/12/2022
- Ámbito geográfico: Argentina
- Divisa: ARS
- Costes indirectos: 3 %
- Gastos generales: 13 %
- Beneficio industrial: 6 %
- IVA: 21 %

## Z Rehabilitación energética

### ZF Cerramientos verticales: adición de aislamiento térmico

#### ZFF Sistemas ETICS de aislamiento exterior de fachadas

**ZFF060** m² Sistema ETICS Wall-Term "REVETÓN" de aislamiento térmico por el exterior de fachada existente.
Rehabilitación energética de fachada, mediante aislamiento térmico por el exterior, con el sistema Wall-Term "REVETÓN", con DITE - 07/0002, compuesto por: panel rígido de poliestireno expandido, Wall-Term EPS Blanco "REVETÓN", de superficie lisa y mecanizado lateral recto, de 60 mm de espesor, fijado al soporte con adhesivo Wall-Term "REVETÓN", mezclado con un 30% de cemento CEM II, y fijaciones mecánicas con tarugo de expansión y clavo de polipropileno; capa de regularización de adhesivo Wall-Term "REVETÓN", mezclado con un 30% de cemento CEM II, armado con malla de fibra de vidrio antiálcalis, Armadura Wall-Term "REVETÓN", de 4x4 mm de luz de malla, de 160 g/m² de masa superficial y 0,5 mm de espesor; capa de acabado de revestimiento decorativo acrílico, Revetón 1000 "REVETÓN", de color blanco, acabado rayado, sobre imprimación, Similar Liso "REVETÓN", de color blanco. Incluso perfiles de arranque Wall-Term "REVETÓN", de aluminio y perfiles de esquina Wall-Term "REVETÓN", de aluminio, con malla.
Criterio de valoración económica: El precio incluye la ejecución de remates en los encuentros con paramentos, revestimientos u otros elementos recibidos en su superficie, pero no incluye la preparación de la superficie soporte.
Incluye: Colocación de la malla de arranque. Colocación del perfil de arranque. Corte y preparación del aislamiento. Colocación del aislamiento sobre el paramento. Lijado de toda la superficie. Colocación del resto de perfiles. Resolución de los puntos singulares. Aplicación del mortero base y colocación de la malla de fibra de vidrio en la capa de regularización. Formación de juntas. Aplicación de la capa de acabado.
Criterio de cómputo de proyecto: Superficie medida según documentación gráfica de Proyecto, deduciendo los huecos de superficie mayor de 1 m², añadiendo a cambio la superficie de la parte interior del hueco, correspondiente al desarrollo de jambas y dinteles.
Criterio de cómputo de obra: Se medirá la superficie realmente ejecutada según especificaciones de Proyecto, deduciendo los huecos de superficie mayor de 1 m², añadiendo a cambio la superficie de la parte interior del hueco, correspondiente al desarrollo de jambas y dinteles.

| Código | Ud | Descripción | Rendimiento | Precio | Importe |
|---|---|---|---|---|---|
| mt28mar210d | m | Perfil de arranque, Wall-Term "REVETÓN", de aluminio, en "U", de 60 mm de ancho, con goterón, para nivelación y soporte de los paneles aislantes de los sistemas de aislamiento térmico por el exterior sobre la línea de zócalo. (material) | 0.1 | 45.84 | 4.584 |
| mt28mar010a | kg | Adhesivo Wall-Term "REVETÓN", compuesto por copolímeros en dispersión acuosa, agregados seleccionados y pigmentos, para adherir y reforzar los paneles aislantes, y como capa base. (material) | 10 | 25.81 | 258.100 |
| mt08cet020a | t | Cemento CEM II / A-P 32,5 N, a granel. (material) | 0.003 | 909.51 | 2.729 |
| mt16per010e | m² | Panel rígido de poliestireno expandido, Wall-Term EPS Blanco "REVETÓN", de superficie lisa y mecanizado lateral recto, de 60 mm de espesor, color blanco, resistencia térmica 1,65 m²K/W, conductividad térmica 0,037 W/(mK), densidad 20 kg/m³, Euroclase E de reacción al fuego, con código de designación EPS--L2-W1-T1-S2-P4-DS(N)2-BS150-CS(10)60-TR150. (material) | 1.05 | 2449.75 | 2572.238 |
| mt16per023b | Ud | Tarugo de expansión de fibra de vidrio reforzada con poliamida, Espiga Wall-Term "REVETÓN", de 110 mm de longitud, con aro de estanqueidad y clavo de polipropileno para fijación de placas aislantes. (material) | 6 | 69.09 | 414.540 |
| mt28mar222a | m | Perfil de esquina, Wall-Term "REVETÓN", de aluminio, con malla incorporada de 10 y 15 cm de ancho a cada lado del perfil, para refuerzo de cantos. (material) | 0.5 | 24.78 | 12.390 |
| mt28mar230a | m² | Malla de fibra de vidrio antiálcalis, Armadura Wall-Term "REVETÓN", de 4x4 mm de luz de malla, de 160 g/m² de masa superficial y 0,5 mm de espesor, con 306 kp/cm² de resistencia a tracción, para armar morteros. (material) | 1.1 | 21.26 | 23.386 |
| mt28mar060a | kg | Imprimación, Similar Liso "REVETÓN", de color blanco, de color blanco, acabado mate, textura lisa, compuesta por copolímeros acrílicos en dispersión acuosa, dióxido de titanio y pigmentos extendedores seleccionados, impermeable al agua de lluvia, permeable al vapor de agua, antimoho y antiverdín y resistente a los rayos UV y a los álcalis; para aplicar con brocha o rodillo. (material) | 0.1 | 72.42 | 7.242 |
| mt28mar020ab | kg | Revestimiento decorativo acrílico, Revetón 1000 "REVETÓN", de color blanco, acabado rayado, compuesto por copolímeros acrílicos en dispersión acuosa, cargas de granulometría controlada, dióxido de titanio y pigmentos extendedores seleccionados, antimoho y antiverdín, impermeable al agua de lluvia, permeable al vapor de agua y con resistencia a los rayos UV y a los álcalis, para aplicar con llana metálica o de madera. (material) | 2.75 | 45.03 | 123.833 |
| mo054 | h | Oficial montador de aislantes. (mano de obra) | 0.118 | 1709.07 | 201.670 |
| mo101 | h | Medio oficial montador de aislantes. (mano de obra) | 0.118 | 1243.55 | 146.739 |
| mo039 | h | Oficial albañil especializado en trabajos de mampostería especializado en trabajos de revoque. (mano de obra) | 0.71 | 1663.24 | 1180.900 |
| mo079 | h | Medio oficial albañil especializado en trabajos de mampostería especializado en trabajos de revoque. (mano de obra) | 0.71 | 1243.55 | 882.921 |
| % | % | Herramientas | 2 % | 5831.272 | 116.625 |
|  |  | Costes directos |  |  | 5947.897 |

Residuos:
- colocación: mt28mar010a; factor de residuo 0.051082
- colocación: mt08cet020a Cemento CEM II / A-P 32,5 N, a granel; factor de residuo 0.021
- colocación: mt16per010e; factor de residuo 0.0396225
- colocación: mt28mar222a; factor de residuo 0.048
- colocación: mt28mar230a; factor de residuo 0.055
- colocación: mt28mar060a; factor de residuo 0.035
- colocación: mt28mar020ab; factor de residuo 0.047423

## Recursos

**mt28mar010a** kg Adhesivo Wall-Term "REVETÓN"
Datos técnicos: Coste energético 75.527 MJ; Emisión de CO2 2.872 kg; Código LER 17 09 04; Masa del elemento 1 kg; Volumen 0.000667 m3
Residuos:
- embalaje: re170203 Plástico. (componente de residuo); rendimiento 0.003 kg; Código LER 17 02 03; Masa del elemento 1 kg; Volumen 0.001667 m3

**mt08cet020a** t Cemento CEM II / A-P 32,5 N, a granel
Datos técnicos: Coste energético 6740.000 MJ; Emisión de CO2 880.000 kg; Código LER 17 01 01; Masa del elemento 1000 kg; Volumen 0.666667 m3

**mt16per010e** m² Panel rígido de poliestireno expandido
Datos técnicos: Coste energético 115.235 MJ; Emisión de CO2 4.032 kg; Código LER 17 06 04; Masa del elemento 1.2 kg; Volumen 0.002 m3
Residuos:
- embalaje: re170203 Plástico; rendimiento 0.027 kg

**mt28mar222a** m Perfil de esquina
Datos técnicos: Coste energético 42.303 MJ; Emisión de CO2 2.708 kg; Código LER 17 04 02; Masa del elemento 0.46 kg; Volumen 0.000307 m3
Residuos:
- embalaje: re170203 Plástico; rendimiento 0.005 kg

**mt28mar230a** m² Malla de fibra de vidrio antiálcalis
Datos técnicos: Coste energético 13.504 MJ; Emisión de CO2 0.664 kg; Código LER 17 02 03; Masa del elemento 0.16 kg; Volumen 0.000267 m3
Residuos:
- embalaje: re170203 Plástico; rendimiento 0.024 kg

**mt28mar060a** kg Imprimación, Similar Liso "REVETÓN"
Datos técnicos: Coste energético 15.115 MJ; Emisión de CO2 0.579 kg; Código LER 17 09 04; Masa del elemento 1 kg; Volumen 0.000667 m3
Residuos:
- embalaje: re170203 Plástico; rendimiento 0.003 kg

**mt28mar020ab** kg Revestimiento decorativo acrílico
Datos técnicos: Coste energético 15.115 MJ; Emisión de CO2 0.579 kg; Código LER 17 09 04; Masa del elemento 1 kg; Volumen 0.000667 m3
Residuos:
- embalaje: re170203 Plástico; rendimiento 0.003 kg
