# Conjunto de vallas de salto

- Propiedad del archivo: CYPE INGENIEROS, S.A.
- Formato: FIEBDC-3/2002
- Ámbito geográfico: Argentina
- Divisa: ARS
- Costes indirectos: 3.00 %
- Gastos generales: 13.00 %
- Beneficio industrial: 6.00 %
- IVA: 21.00 %

## T Equipamiento urbano

### TD Equipamientos deportivos

#### TDA Circuito de ejercicios a pie

**TDA100** Ud Conjunto de vallas de salto.
Conjunto de 3 vallas para ejercicios de saltos, separadas 1,50 m entre sí, formadas por dos postes cuadrados de 0,15 m de lado y 0,70 m de altura vista, separados 1,00 m, de madera de pino silvestre, tratada en autoclave, con clase de uso 4, acabada con barniz protector, unidos mediante una barra de acero, con tornillería de acero galvanizado, embutida y protegida con tapones de seguridad, para usuarios de más de 12 años, con zona de seguridad de 18,00 m² y 0,50 m de altura libre de caída, fijadas a una base de hormigón H-20, clase de exposición ambiental A1, tamaño máximo del agregado 19,0 mm, consistencia plástica. Incluso replanteo, excavación manual del terreno y fijación del equipamiento deportivo. Totalmente montado y probado.
Incluye: Replanteo. Excavación con medios manuales. Colado de la base de apoyo. Montaje y fijación del equipamiento deportivo.
Criterio de cómputo de proyecto: Número de unidades previstas, según documentación gráfica de Proyecto.
Criterio de cómputo de obra: Se medirá el número de unidades realmente ejecutadas según especificaciones de Proyecto.

| Código | Ud | Descripción | Rendimiento | Precio | Importe |
|---|---|---|---|---|---|
| mt10hmf080Ff | m³ | Hormigón masivo H-20, clase de exposición ambiental A1, tamaño máximo del agregado 19 mm, consistencia plástica, elaborado, según CIRSOC 201 2005. (material) | 0.900 | 2395.89 | 2156.30 |
| mt52dep100g | Ud | Valla para ejercicios de saltos, formada por dos postes cuadrados de 0,15 m de lado y 0,70 m de altura vista, separados 1,00 m, de madera de pino silvestre, tratada en autoclave, con clase de uso 4, acabada con barniz protector, unidos mediante una barra de acero, con tornillería de acero galvanizado, embutida y protegida con tapones de seguridad, para usuarios de más de 12 años, con zona de seguridad de 6,00 m² y 0,50 m de altura libre de caída, incluso elementos de fijación. (material) | 3.000 | 7276.77 | 21830.31 |
| op00tal010 |  | Taladro. | 1.000 | 0.00 | 0.00 |
| op00ato010 |  | Atornillador. | 1.000 | 0.00 | 0.00 |
| mo041 | h | Oficial albañil especializado en trabajos de mampostería de obra civil. (mano de obra) | 1.781 | 11912.66 | 21216.45 |
| mo087 | h | Medio oficial albañil especializado en trabajos de mampostería de obra civil. (mano de obra) | 2.671 | 8905.02 | 23785.31 |
| % | % | Herramientas | 2 % | 68988.37 | 1379.77 |
|  |  | Costes directos |  |  | 70368.14 |
