# Estabilizador de tensión y reductor de flujo luminoso

- Propiedad del archivo: CYPE Ingenieros S.A.
- Formato: FIEBDC-3/2016
- Programa: Generador de precios de la construcción. CYPE Ingenieros, S.A.
- Fecha: 17/05/2024
- Ámbito geográfico: Argentina
- Divisa: ARS
- Costes indirectos: 3 %
- Gastos generales: 13 %
- Beneficio industrial: 6 %
- IVA: 21 %

## I Instalaciones

### IU Urbanas

#### IUP Redes de alumbrado público

**IUP130** Ud Estabilizador de tensión y reductor de flujo luminoso.
Estabilizador de tensión y reductor de flujo luminoso para 7,5 kVA de potencia, alimentación trifásica a 400 V de tensión y 50 Hz de frecuencia. Incluso accesorios necesarios para su correcta instalación. Totalmente montado, conexionado y puesto en marcha por la empresa instaladora para la comprobación de su correcto funcionamiento.
Incluye: Montaje y fijación. Conexionado y puesta en marcha.
Criterio de cómputo de proyecto: Número de unidades previstas, según documentación gráfica de Proyecto.
Criterio de cómputo de obra: Se medirá el número de unidades realmente ejecutadas según especificaciones de Proyecto.

| Código | Ud | Descripción | Rendimiento | Precio | Importe |
|---|---|---|---|---|---|
| mt35cgm110a | Ud | Estabilizador de tensión y reductor de flujo luminoso para 7,5 kVA de potencia, alimentación trifásica a 400 V de tensión y 50 Hz de frecuencia. (material) | 1 | 1406587.46 | 1406587.460 |
| mo003 | h | Oficial electricista. (mano de obra) | 4.749 | 12241.03 | 58132.651 |
| mo102 | h | Medio oficial electricista. (mano de obra) | 4.749 | 8888.07 | 42209.444 |
| % | % | Herramientas | 2 % | 1506929.555 | 30138.591 |
|  |  | Costes directos |  |  | 1537068.146 |
