# Borde metálico de acero corten, para protección de cantero

- Propiedad del archivo: CYPE Ingenieros S.A.
- Formato: FIEBDC-3/2016
- Programa: Generador de precios de la construcción. CYPE Ingenieros, S.A.
- Fecha: 17/05/2024
- Ámbito geográfico: Argentina
- Divisa: ARS
- Costes indirectos: 3 %
- Gastos generales: 13 %
- Beneficio industrial: 6 %
- IVA: 21 %

## T Equipamiento urbano

### TM Equipamiento urbano

#### TMA Protecciones de canteros

**TMA030** Ud Borde metálico de acero corten, para protección de cantero.
Borde metálico, de pieza flexible de chapa plegada de acero corten, de 175 mm de altura, 1,5 mm de espesor y 920 mm de diámetro, con el extremo superior redondeado con un ancho de 14 mm y con sus laterales unidos entre sí mediante tornillos pasantes o autorroscantes de acero inoxidable, introducida en el terreno, para protección de cantero.
Incluye: Replanteo. Colocación de la pieza de borde.
Criterio de cómputo de proyecto: Número de unidades previstas, según documentación gráfica de Proyecto.
Criterio de cómputo de obra: Se medirá el número de unidades realmente ejecutadas según especificaciones de Proyecto.

| Código | Ud | Descripción | Rendimiento | Precio | Importe |
|---|---|---|---|---|---|
| mt18bmp050cc | Ud | Borde metálico, de pieza flexible de chapa plegada de acero corten, de 175 mm de altura, 1,5 mm de espesor y 920 mm de diámetro, con el extremo superior redondeado con un ancho de 14 mm y con sus laterales unidos entre sí mediante tornillos pasantes o autorroscantes de acero inoxidable, para introducir en el terreno. (material) | 1 | 424.87 | 424.870 |
| mo087 | h | Medio oficial albañil especializado en trabajos de mampostería de obra civil. (mano de obra) | 0.095 | 8905.02 | 845.977 |
| % | % | Herramientas | 2 % | 1270.847 | 25.417 |
|  |  | Costes directos |  |  | 1296.264 |
