# Pintura apta para estar en contacto con agua potable

- Propiedad del archivo: CYPE INGENIEROS, S.A.
- Formato: FIEBDC-3/2002
- Ámbito geográfico: Argentina
- Divisa: ARS
- Costes indirectos: 3.00 %
- Gastos generales: 13.00 %
- Beneficio industrial: 6.00 %
- IVA: 21.00 %

## R Revestimientos

### RO Pinturas para uso específico

#### ROH En contacto con agua potable

**ROH010** m² Pintura apta para estar en contacto con agua potable.
Aplicación manual de dos manos de revestimiento sintético elástico impermeabilizante bicomponente a base de resinas de poliuretano alifático, sin disolventes, MasterSeal M 808 "MBCC de Sika", con certificado de potabilidad, color gris, limpieza y preparación de la superficie a pintar, mediante proyección en seco de chorro de partículas de material abrasivo, hasta alcanzar un grado de preparación Sa2 según ISO 8501-1, obteniendo una rugosidad mínima de 50 micras, (rendimiento: 0,25 kg/m² cada mano), sobre superficies de acero en contacto con agua potable.
Incluye: Limpieza y preparación de la superficie soporte. Preparación de la mezcla. Aplicación de dos manos de acabado. Retirada y acopio del material proyectado y los restos generados. Carga del material proyectado y los restos generados sobre camión o contenedor.
Criterio de cómputo de proyecto: Superficie medida según documentación gráfica de Proyecto, con el mismo criterio que el soporte base.
Criterio de cómputo de obra: Se medirá la superficie realmente ejecutada según especificaciones de Proyecto, con el mismo criterio que el soporte base.

| Código | Ud | Descripción | Rendimiento | Precio | Importe |
|---|---|---|---|---|---|
| mt08lim010a | kg | Abrasivo para limpieza mediante chorro a presión, formado por partículas de silicato de aluminio. (material) | 2.625 | 3.19 | 8.37 |
| mt15bas280c | kg | Revestimiento sintético elástico impermeabilizante bicomponente a base de resinas de poliuretano alifático, sin disolventes, MasterSeal M 808 "MBCC de Sika", con certificado de potabilidad, color gris, permeable al vapor de agua, con alta resistencia a los agentes químicos y resistencia a la intemperie. (material) | 0.500 | 6003.61 | 3001.81 |
| mq08lch010 | h | Equipo de chorro de arena a presión. (maquinaria) | 0.260 | 822.76 | 213.92 |
| mq08gel010k | h | Grupo electrógeno insonorizado, trifásico, de 45 kVA de potencia. (maquinaria) | 0.260 | 1382.58 | 359.47 |
| op00tal020 |  | Taladro con batidora. | 1.000 | 0.00 | 0.00 |
| mo038 | h | Oficial pintor. (mano de obra) | 0.162 | 11912.66 | 1929.85 |
| mo076 | h | Medio oficial pintor. (mano de obra) | 0.162 | 8905.02 | 1442.61 |
| mo112 | h | Ayudante general de construcción. (mano de obra) | 0.281 | 8719.99 | 2450.32 |
| mo113 | h | Ayudante de albañil especializado en trabajos de mampostería. (mano de obra) | 0.281 | 8579.62 | 2410.87 |
| % | % | Herramientas | 2 % | 11817.22 | 236.34 |
|  |  | Costes directos |  |  | 12053.56 |
