# Caja de distribución para unidades interiores de aire acondicionado de la gama doméstica, para sistema VRV-IV, para gas R-410A

- Propiedad del archivo: CYPE INGENIEROS, S.A.
- Formato: FIEBDC-3/2002
- Ámbito geográfico: Argentina
- Divisa: ARS
- Costes indirectos: 3.00 %
- Gastos generales: 13.00 %
- Beneficio industrial: 6.00 %
- IVA: 21.00 %

## I Instalaciones

### IB Sistemas de climatización

#### IBY Sistema VRV (Daikin)

**IBY270** Ud Caja de distribución para unidades interiores de aire acondicionado de la gama doméstica, para sistema VRV-IV, para gas R-410A.
Caja de distribución para conexión de unidades interiores de aire acondicionado de la gama doméstica a unidades exteriores VRV-IV+ y VRV-IV W+, modelo BPMKS967A2 "DAIKIN", con válvula de expansión electrónica, para gas R-410A, número máximo de unidades interiores conectables 2, dimensiones 180x294x350 mm, peso 7 kg, distancia máxima a la unidad interior 15 m y alimentación monofásica (230V/50Hz). Incluso elementos para suspensión del techo.
Criterio de valoración económica: El precio no incluye la canalización ni el cableado eléctrico de alimentación.
Incluye: Replanteo. Colocación y fijación. Conexión a las líneas frigoríficas. Conexión a la red eléctrica. Conexión a la red de desagüe.
Criterio de cómputo de proyecto: Número de unidades previstas, según documentación gráfica de Proyecto.
Criterio de cómputo de obra: Se medirá el número de unidades realmente ejecutadas según especificaciones de Proyecto.

| Código | Ud | Descripción | Rendimiento | Precio | Importe |
|---|---|---|---|---|---|
| mt42dai607a | Ud | Caja de distribución para conexión de unidades interiores de aire acondicionado de la gama doméstica a unidades exteriores VRV-IV+ y VRV-IV W+, modelo BPMKS967A2 "DAIKIN", con válvula de expansión electrónica, para gas R-410A, número máximo de unidades interiores conectables 2, dimensiones 180x294x350 mm, peso 7 kg, distancia máxima a la unidad interior 15 m y alimentación monofásica (230V/50Hz). (material) | 1.000 | 819087.90 | 819087.90 |
| mt42www090 | Ud | Kit de soportes para suspensión del techo, formado por cuatro varillas roscadas de acero galvanizado, con sus tarugos, tuercas y arandelas correspondientes. (material) | 1.000 | 26268.12 | 26268.12 |
| mo005 | h | Oficial instalador de equipos de climatización. (mano de obra) | 0.540 | 34893.33 | 18842.40 |
| mo104 | h | Medio oficial instalador de equipos de climatización. (mano de obra) | 0.540 | 25332.66 | 13679.64 |
| % | % | Herramientas | 2 % | 877878.06 | 17557.56 |
|  |  | Costes directos |  |  | 895435.62 |
