# Aislamiento acústico a ruido aéreo entre placas, en cielorraso de placas, con complejos multicapa

- Propiedad del archivo: CYPE INGENIEROS, S.A.
- Formato: FIEBDC-3/2002
- Ámbito geográfico: Argentina
- Divisa: ARS
- Costes indirectos: 3.00 %
- Gastos generales: 13.00 %
- Beneficio industrial: 6.00 %
- IVA: 21.00 %

## N Aislamientos e impermeabilizaciones

### NB Aislamientos acústicos

#### NBT Cielorrasos

**NBT051** m² Aislamiento acústico a ruido aéreo entre placas, en cielorraso de placas, con complejos multicapa.
Aislamiento acústico a ruido aéreo entre placas, en cielorraso de placas, con complejo multicapa, de 3,9 mm de espesor, formado por una lámina de polietileno y una lámina viscoelástica de alta densidad, resistencia térmica 0,078 m²K/W, conductividad térmica 0,05 W/(mK) y rigidez dinámica inferior a 70 MN/m³.
Criterio de valoración económica: El precio no incluye el cielorraso.
Incluye: Limpieza y preparación de la superficie soporte. Corte del aislamiento. Colocación del aislamiento en la placa ya montada.
Criterio de cómputo de proyecto: Superficie medida según documentación gráfica de Proyecto.
Criterio de cómputo de obra: Se medirá la superficie realmente ejecutada según especificaciones de Proyecto.

| Código | Ud | Descripción | Rendimiento | Precio | Importe |
|---|---|---|---|---|---|
| mt16ptd025q | m² | Complejo multicapa, de 3,9 mm de espesor, formado por una lámina de polietileno y una lámina viscoelástica de alta densidad, resistencia térmica 0,078 m²K/W, conductividad térmica 0,05 W/(mK) y rigidez dinámica inferior a 70 MN/m³; proporcionando una reducción del nivel global de presión de ruido de impactos de 22 dB y una reducción del nivel global ponderado de presión de ruido aéreo de 4 dBA. (material) | 1.050 | 4109.87 | 4315.36 |
| mo054 | h | Oficial montador de aislantes. (mano de obra) | 0.083 | 12241.03 | 1016.01 |
| mo101 | h | Medio oficial montador de aislantes. (mano de obra) | 0.083 | 8905.02 | 739.12 |
| % | % | Herramientas | 2 % | 6070.49 | 121.41 |
|  |  | Costes directos |  |  | 6191.90 |
