# Acometida general de saneamiento

- Propiedad del archivo: CYPE Ingenieros S.A.
- Formato: FIEBDC-3/2016
- Programa: Generador de precios de la construcción. CYPE Ingenieros, S.A.
- Fecha: 16/05/2024
- Ámbito geográfico: Argentina
- Divisa: ARS
- Costes indirectos: 3 %
- Gastos generales: 13 %
- Beneficio industrial: 6 %
- IVA: 21 %

## A Acondicionamiento del terreno

### AS Red de desagüe cloacal

#### ASB Acometidas

**ASB010** m Acometida general de saneamiento.
Acometida general de desagüe cloacal, para la evacuación de aguas residuales y/o pluviales a la red general del municipio, con una pendiente mínima del 2%, para la evacuación de aguas residuales y/o pluviales, formada por caño de PVC liso, serie SN-4, rigidez anular nominal 4 kN/m², de 400 mm de diámetro exterior, pegado mediante adhesivo, colocado sobre cama de arena de 10 cm de espesor, debidamente compactado y nivelado con pisón vibrante de guiado manual, relleno lateral compactando hasta los riñones y posterior relleno con la misma arena hasta 30 cm por encima de la generatriz superior de la cañería, con sus correspondientes juntas y piezas especiales. Incluso líquido limpiador y adhesivo para caños y accesorios de PVC y hormigón masivo H-20, clase de exposición ambiental A1, tamaño máximo del agregado 19,0 mm, consistencia plástica para la posterior reposición del pavimento existente.
Criterio de valoración económica: El precio incluye la demolición y el levantado del pavimento existente, pero no incluye la excavación, el relleno principal ni la conexión a la red general de saneamiento.
Incluye: Replanteo y trazado de la acometida en planta y pendientes. Rotura del pavimento con compresor. Presentación en seco de caños y piezas especiales. Vertido de la arena en el fondo de la zanja. Descenso y colocación de los colectores en el fondo de la zanja. Montaje, conexionado y comprobación de su correcto funcionamiento. Ejecución del relleno envolvente.
Criterio de cómputo de proyecto: Longitud medida en proyección horizontal, según documentación gráfica de Proyecto, entre caras interiores del muro del edificio y de la entrada de la red municipal.
Criterio de cómputo de obra: Se medirá, en proyección horizontal, la longitud realmente ejecutada según especificaciones de Proyecto, entre caras interiores del muro del edificio y de la entrada de la red municipal.

| Código | Ud | Descripción | Rendimiento | Precio | Importe |
|---|---|---|---|---|---|
| mt01ara010a | m³ | Arena con granulometría de 0 a 5 mm de diámetro, limpia. (material) | 0.59 | 175.85 | 103.752 |
| mt11tpb030g | m | Caño de PVC liso, para saneamiento enterrado sin presión, serie SN-4, rigidez anular nominal 4 kN/m², de 400 mm de diámetro exterior y 9,8 mm de espesor. (material) | 1.05 | 2045.92 | 2148.216 |
| mt11var009 | l | Líquido limpiador para pegado mediante adhesivo de caños y accesorios de PVC. (material) | 0.157 | 462.38 | 72.594 |
| mt11var010 | l | Adhesivo para caños y accesorios de PVC. (material) | 0.079 | 589.28 | 46.553 |
| mt10hmf080Ff | m³ | Hormigón masivo H-20, clase de exposición ambiental A1, tamaño máximo del agregado 19 mm, consistencia plástica, elaborado, según CIRSOC 201 2005. (material) | 0.12 | 2409.07 | 289.088 |
| mq05pdm010b | h | Compresor portátil eléctrico 5 m³/min de caudal. (maquinaria) | 1.357 | 1984.98 | 2693.618 |
| mq05mai030 | h | Martillo neumático. (maquinaria) | 1.357 | 1173.73 | 1592.752 |
| mq01ret020b | h | Retrocargadora sobre neumáticos, de 70 kW. (maquinaria) | 0.03 | 10506 | 315.180 |
| mq02rop020 | h | Pisón vibrante de guiado manual, de 80 kg, con placa de 30x30 cm, tipo rana. (maquinaria) | 0.22 | 1006.87 | 221.511 |
| mo020 | h | Oficial albañil especializado en trabajos de mampostería. (mano de obra) | 2.577 | 11912.66 | 30698.925 |
| mo112 | h | Ayudante general de construcción. (mano de obra) | 1.289 | 8719.99 | 11240.067 |
| mo008 | h | Oficial plomero. (mano de obra) | 0.298 | 12241.03 | 3647.827 |
| mo107 | h | Medio oficial plomero. (mano de obra) | 0.298 | 8888.07 | 2648.645 |
| % | % | Herramientas | 4 % | 55718.728 | 2228.749 |
|  |  | Costes directos |  |  | 57947.477 |

Residuos:
- colocación: mt01ara010a Arena con granulometría de 0 a 5 mm de diámetro, limpia; factor de residuo 0.003
- colocación: mt11tpb030g; factor de residuo 0.04
- colocación: mt11var009 Líquido limpiador para pegado mediante adhesivo de caños y accesorios de PVC; factor de residuo 0.0275

## Recursos

**mt01ara010a** m³ Arena con granulometría de 0 a 5 mm de diámetro, limpia
Datos técnicos: Coste energético 146.250 MJ; Emisión de CO2 7.800 kg; Código LER 01 04 09; Masa del elemento 1950 kg; Volumen 1.21875 m3

**mt11tpb030g** m Caño de PVC liso
Datos técnicos: Coste energético 656.690 MJ; Emisión de CO2 71.671 kg; Código LER 17 02 03; Masa del elemento 14.7 kg; Volumen 0.0245 m3
Residuos:
- embalaje: re170201 Madera. (componente de residuo); rendimiento 0.04 kg; Código LER 17 02 01; Masa del elemento 1 kg; Volumen 0.000909 m3
- embalaje: re170203 Plástico. (componente de residuo); rendimiento 0.002 kg; Código LER 17 02 03; Masa del elemento 1 kg; Volumen 0.001667 m3

**mt11var009** l Líquido limpiador para pegado mediante adhesivo de caños y accesorios de PVC
Datos técnicos: Coste energético 3.819 MJ; Emisión de CO2 0.202 kg; Código LER 20 01 30; Masa del elemento 1 kg; Volumen 0.001 m3
Residuos:
- embalaje: re170203 Plástico; rendimiento 0.032 kg

**mt10hmf080Ff** m³ Hormigón masivo H-20
Datos técnicos: Coste energético 1840.000 MJ; Emisión de CO2 230.000 kg; Código LER 17 01 01; Masa del elemento 2300 kg; Volumen 1.533333 m3
