# Caldera a gas oil, colectiva, de baja temperatura, de pie, de chapa de acero

- Propiedad del archivo: CYPE INGENIEROS, S.A.
- Formato: FIEBDC-3/2002
- Ámbito geográfico: Argentina
- Divisa: ARS
- Costes indirectos: 3.00 %
- Gastos generales: 13.00 %
- Beneficio industrial: 6.00 %
- IVA: 21.00 %

## I Instalaciones

### IC Calefacción, refrigeración, climatización y agua caliente sanitaria

#### ICC Calderas a gas oil

**ICC128** Ud Caldera a gas oil, colectiva, de baja temperatura, de pie, de chapa de acero.
Caldera de pie, de baja temperatura, con cuerpo de chapa de acero, gran aislamiento térmico y puerta frontal con posibilidad de giro a izquierda o a derecha, para quemador presurizado de gas oil o gas, potencia útil de 85 a 120 kW, peso 450 kg, dimensiones 1522x800x1157 mm, con cuadro de regulación para la regulación de la caldera en función de la temperatura exterior o para la regulación de la caldera de tipo maestro en instalaciones con varias calderas, con control para garantizar las condiciones de trabajo del equipo, sonda de temperatura exterior, y sonda de temperatura para regulación de la temperatura de impulsión o retorno del agua, construcción compacta. Incluso válvulas de corte, filtro de gas oil, medidor de gas oil, válvula de seguridad, purgadores, y desagüe a sumidero para el vaciado de la caldera y el drenaje de la válvula de seguridad, sin incluir el conducto para evacuación de los productos de la combustión. Totalmente montada, conexionada y puesta en marcha por la empresa instaladora para la comprobación de su correcto funcionamiento.
Incluye: Replanteo. Presentación de los elementos. Montaje de la caldera y sus accesorios. Conexionado con las redes de conducción de agua, de gas oil, de desagües cloacales y pluviales y eléctrica, y con el conducto de evacuación de los productos de la combustión. Puesta en marcha.
Criterio de cómputo de proyecto: Número de unidades previstas, según documentación gráfica de Proyecto.
Criterio de cómputo de obra: Se medirá el número de unidades realmente ejecutadas según especificaciones de Proyecto.

| Código | Ud | Descripción | Rendimiento | Precio | Importe |
|---|---|---|---|---|---|
| mt38cbu071ac | Ud | Caldera de pie, de baja temperatura, con cuerpo de chapa de acero, gran aislamiento térmico y puerta frontal con posibilidad de giro a izquierda o a derecha, para quemador presurizado de gas oil o gas, potencia útil de 85 a 120 kW, peso 450 kg, dimensiones 1522x800x1157 mm, con cuadro de regulación para la regulación de la caldera en función de la temperatura exterior o para la regulación de la caldera de tipo maestro en instalaciones con varias calderas, con control para garantizar las condiciones de trabajo del equipo, sonda de temperatura exterior, y sonda de temperatura para regulación de la temperatura de impulsión o retorno del agua, construcción compacta. (material) | 1.000 | 2091194.49 | 2091194.49 |
| mt38ccg100a | Ud | Quemador presurizado modulante para gas oil, de potencia máxima 120 kW, con encendido electrónico. (material) | 1.000 | 323965.07 | 323965.07 |
| mt37sve010a | Ud | Válvula de esfera de latón niquelado para roscar de 3/8". (material) | 2.000 | 49.69 | 99.38 |
| mt38sss210a | Ud | Filtro de gas oil retenedor de residuos de aluminio, con tamiz de acero inoxidable con perforaciones de 0,1 mm de diámetro, con rosca de 3/8". (material) | 1.000 | 2042.22 | 2042.22 |
| mt38sss200b | Ud | Medidor de gas oil, para roscar, de 3/8" de diámetro nominal, caudal máximo de 200 l/h y temperatura máxima del líquido conducido 60°C, incluso racores de conexión. (material) | 1.000 | 137574.43 | 137574.43 |
| mt37svs010a | Ud | Válvula de seguridad, de latón, con rosca de 1/2" de diámetro, tarada a 3 bar de presión. (material) | 1.000 | 52.69 | 52.69 |
| mt37sgl020d | Ud | Purgador automático de aire con boya y rosca de 1/2" de diámetro, cuerpo y tapa de latón, para una presión máxima de trabajo de 10 bar y una temperatura máxima de 110°C. (material) | 2.000 | 104.23 | 208.46 |
| mt38sss120 | Ud | Pirostato de rearme manual. (material) | 1.000 | 28873.90 | 28873.90 |
| mt38www050 | Ud | Desagüe a sumidero, para el drenaje de la válvula de seguridad, compuesto por 1 m de caño de acero negro de 1/2" y embudo desagüe, incluso accesorios y piezas especiales. (material) | 1.000 | 6151.24 | 6151.24 |
| mt35aia010a | m | Caño curvable de PVC, corrugado, de color negro, de 16 mm de diámetro nominal, para canalización empotrada en obra de mampostería (paredes y techos). Resistencia a la compresión 320 N, resistencia al impacto 1 julio, temperatura de trabajo -5°C hasta 60°C, con grado de protección IP545, no propagador de la llama. (material) | 10.000 | 151.15 | 1511.50 |
| mt35cun020a | m | Cable unipolar H07Z1-K (AS), siendo su tensión asignada de 450/750 V, reacción al fuego clase Cca-s1a,d1,a1 según UNE-EN 50575, con conductor multifilar de cobre clase 5 (-K) de 1,5 mm² de sección, con aislamiento de compuesto termoplástico a base de poliolefina libre de halógenos con baja emisión de humos y gases corrosivos (Z1). (material) | 20.000 | 168.13 | 3362.60 |
| mt38ccg011a | Ud | Puesta en marcha del quemador para gas oil. (material) | 1.000 | 61512.35 | 61512.35 |
| mt38www010 | Ud | Material auxiliar para instalaciones de calefacción. (material) | 1.000 | 688.94 | 688.94 |
| mt37www010 | Ud | Material auxiliar para instalaciones de plomería. (material) | 1.000 | 16.68 | 16.68 |
| mo004 | h | Oficial calefaccionista. (mano de obra) | 4.843 | 12241.03 | 59283.31 |
| mo103 | h | Medio oficial calefaccionista. (mano de obra) | 4.843 | 8888.07 | 43044.92 |
| % | % | Herramientas | 2 % | 2759582.18 | 55191.64 |
|  |  | Costes directos |  |  | 2814773.82 |
