# Gabinete para extintor de polvo. Instalación en superficie

- Propiedad del archivo: CYPE INGENIEROS, S.A.
- Formato: FIEBDC-3/2002
- Ámbito geográfico: Argentina
- Divisa: ARS
- Costes indirectos: 3.00 %
- Gastos generales: 13.00 %
- Beneficio industrial: 6.00 %
- IVA: 21.00 %

## I Instalaciones

### IO Contra incendios

#### IOX Extintores

**IOX510** Ud Gabinete para extintor de polvo. Instalación en superficie.
Gabinete de polipropileno color rojo RAL 3000, con puerta ciega, de 330x750x230 mm, para extintor de polvo de 9 y 12 kg. Instalación en superficie. Incluso accesorios de montaje.
Incluye: Colocación y fijación del gabinete.
Criterio de cómputo de proyecto: Número de unidades previstas, según documentación gráfica de Proyecto.
Criterio de cómputo de obra: Se medirá el número de unidades realmente colocadas según especificaciones de Proyecto.

| Código | Ud | Descripción | Rendimiento | Precio | Importe |
|---|---|---|---|---|---|
| mt41ixw210b | Ud | Gabinete de polipropileno color rojo RAL 3000, con puerta ciega, de 330x750x230 mm, para extintor de polvo de 9 y 12 kg, con accesorios de montaje. (material) | 1.000 | 28363.96 | 28363.96 |
| mo113 | h | Ayudante de albañil especializado en trabajos de mampostería. (mano de obra) | 0.232 | 8579.62 | 1990.47 |
| % | % | Herramientas | 2 % | 30354.43 | 607.09 |
|  |  | Costes directos |  |  | 30961.52 |
