# Par de manoplas

- Propiedad del archivo: CYPE INGENIEROS, S.A.
- Formato: FIEBDC-3/2002
- Ámbito geográfico: Argentina
- Divisa: ARS
- Costes indirectos: 3.00 %
- Gastos generales: 13.00 %
- Beneficio industrial: 6.00 %
- IVA: 21.00 %

## Y Seguridad y salud

### YI Equipos de protección individual

#### YIM Para las manos y los brazos

**YIM020** Ud Par de manoplas.
Par de manoplas para soldadores, de serraje vacuno, amortizable en 4 usos.
Criterio de cómputo de proyecto: Número de unidades previstas, según Estudio o Estudio Básico de Seguridad y Salud.
Criterio de cómputo de obra: Se medirá el número de unidades realmente suministradas según especificaciones de Estudio o Estudio Básico de Seguridad y Salud.

| Código | Ud | Descripción | Rendimiento | Precio | Importe |
|---|---|---|---|---|---|
| mt50epm060cd | Ud | Par de manoplas para soldadores, EPI de categoría II, cumpliendo todos los requisitos de seguridad. (material) | 0.250 | 117.26 | 29.32 |
| % | % | Herramientas | 2 % | 29.32 | 0.59 |
|  |  | Costes directos |  |  | 29.91 |
