# Recuperador de calor y humedad aire-aire. Instalación en techo

- Propiedad del archivo: CYPE Ingenieros S.A.
- Formato: FIEBDC-3/2016
- Programa: Generador de precios de la construcción. CYPE Ingenieros, S.A.
- Fecha: 17/05/2024
- Ámbito geográfico: Argentina
- Divisa: ARS
- Costes indirectos: 3 %
- Gastos generales: 13 %
- Beneficio industrial: 6 %
- IVA: 21 %

## I Instalaciones

### IC Calefacción, refrigeración, climatización y agua caliente sanitaria

#### ICR Sistemas de conducción de aire

**ICR115** Ud Recuperador de calor y humedad aire-aire. Instalación en techo.
Recuperador entálpico aire-aire, eficiencia de recuperación calorífica a velocidad alta 76%, caudal de aire nominal a velocidad máxima 250 m³/h, presión de aire nominal a velocidad máxima 70 Pa, consumo eléctrico a velocidad alta 125 W, dimensiones 285x525x776 mm, peso 24 kg, presión sonora a velocidad máxima 28 dBA, alimentación monofásica (230V/50Hz), con conexiones de 150 mm de diámetro, intercambiador de calor de alta eficiencia, prefiltros de aire, ventiladores con motor DC de 3 velocidades, con cambio de modo automático de operación de recuperación a free-cooling y posibilidad de control domótico. Instalación en techo.
Incluye: Replanteo. Colocación y fijación. Conexionado y comprobación de su correcto funcionamiento.
Criterio de cómputo de proyecto: Número de unidades previstas, según documentación gráfica de Proyecto.
Criterio de cómputo de obra: Se medirá el número de unidades realmente ejecutadas según especificaciones de Proyecto.

| Código | Ud | Descripción | Rendimiento | Precio | Importe |
|---|---|---|---|---|---|
| mt42dai650b | Ud | Recuperador entálpico aire-aire, eficiencia de recuperación calorífica a velocidad alta 76%, caudal de aire nominal a velocidad máxima 250 m³/h, presión de aire nominal a velocidad máxima 70 Pa, consumo eléctrico a velocidad alta 125 W, dimensiones 285x525x776 mm, peso 24 kg, presión sonora a velocidad máxima 28 dBA, alimentación monofásica (230V/50Hz), con conexiones de 150 mm de diámetro, intercambiador de calor de alta eficiencia, prefiltros de aire, ventiladores con motor DC de 3 velocidades, con cambio de modo automático de operación de recuperación a free-cooling y posibilidad de control domótico. (material) | 1 | 797261.62 | 797261.620 |
| mo005 | h | Oficial instalador de equipos de climatización. (mano de obra) | 0.817 | 12241.03 | 10000.922 |
| mo104 | h | Medio oficial instalador de equipos de climatización. (mano de obra) | 0.817 | 8888.07 | 7261.553 |
| % | % | Herramientas | 2 % | 814524.095 | 16290.482 |
|  |  | Costes directos |  |  | 830814.577 |
