# Separador de urinarios de vidrio templado

- Propiedad del archivo: CYPE Ingenieros S.A.
- Formato: FIEBDC-3/2016
- Programa: Generador de precios de la construcción. CYPE Ingenieros, S.A.
- Fecha: 17/05/2024
- Ámbito geográfico: Argentina
- Divisa: ARS
- Costes indirectos: 3 %
- Gastos generales: 13 %
- Beneficio industrial: 6 %
- IVA: 21 %

## S Señalización y equipamiento

### SA Artefactos sanitarios

#### SAU Urinarios

**SAU093** Ud Separador de urinarios de vidrio templado.
Separador de urinarios de vidrio templado, acabado satinado, de color blanco, código de pedido, de 432x754x40 mm.
Incluye: Colocación y fijación.
Criterio de cómputo de proyecto: Número de unidades previstas, según documentación gráfica de Proyecto.
Criterio de cómputo de obra: Se medirá el número de unidades realmente colocadas según especificaciones de Proyecto.

| Código | Ud | Descripción | Rendimiento | Precio | Importe |
|---|---|---|---|---|---|
| mt30uge310e | Ud | Separador de urinarios de vidrio templado, acabado satinado, de color blanco, código de pedido, de 432x754x40 mm, con tapa, soporte mural acabado anodizado, cepillado con resistencia a la corrosión y fijaciones. (material) | 1 | 287316.41 | 287316.410 |
| mo008 | h | Oficial plomero. (mano de obra) | 0.611 | 12241.03 | 7479.269 |
| % | % | Herramientas | 2 % | 294795.679 | 5895.914 |
|  |  | Costes directos |  |  | 300691.593 |
