# Borde metálico de acero galvanizado, para protección de cantero

- Propiedad del archivo: CYPE Ingenieros S.A.
- Formato: FIEBDC-3/2016
- Programa: Generador de precios de la construcción. CYPE Ingenieros, S.A.
- Fecha: 17/05/2024
- Ámbito geográfico: Argentina
- Divisa: ARS
- Costes indirectos: 3 %
- Gastos generales: 13 %
- Beneficio industrial: 6 %
- IVA: 21 %

## T Equipamiento urbano

### TM Equipamiento urbano

#### TMA Protecciones de canteros

**TMA031** Ud Borde metálico de acero galvanizado, para protección de cantero.
Borde metálico, de pieza flexible de chapa plegada de acero galvanizado de 16 micras de espesor medio, de 150 mm de altura, 1,0 mm de espesor y 1350 mm de diámetro, con el extremo superior redondeado con un ancho de 14 mm y con sus laterales unidos entre sí mediante tornillos pasantes o autorroscantes de acero galvanizado, introducida en el terreno, para protección de cantero.
Incluye: Replanteo. Colocación de la pieza de borde.
Criterio de cómputo de proyecto: Número de unidades previstas, según documentación gráfica de Proyecto.
Criterio de cómputo de obra: Se medirá el número de unidades realmente ejecutadas según especificaciones de Proyecto.

| Código | Ud | Descripción | Rendimiento | Precio | Importe |
|---|---|---|---|---|---|
| mt18bmp060ie | Ud | Borde metálico, de pieza flexible de chapa plegada de acero galvanizado de 16 micras de espesor medio, de 150 mm de altura, 1 mm de espesor y 1350 mm de diámetro, con el extremo superior redondeado con un ancho de 14 mm y con sus laterales unidos entre sí mediante tornillos pasantes o autorroscantes de acero galvanizado, para introducir en el terreno. (material) | 1 | 405.9 | 405.900 |
| mo087 | h | Medio oficial albañil especializado en trabajos de mampostería de obra civil. (mano de obra) | 0.095 | 8905.02 | 845.977 |
| % | % | Herramientas | 2 % | 1251.877 | 25.038 |
|  |  | Costes directos |  |  | 1276.915 |
