# Contramarco de ventana de PVC, una hoja practicable, tipo mallorquina, de lamas fijas, dimensiones 300x600 mm, colocada en ventana

- Propiedad del archivo: CYPE INGENIEROS, S.A.
- Formato: FIEBDC-3/2002
- Ámbito geográfico: Argentina
- Costes indirectos: 3.00 %
- Gastos generales: 13.00 %
- Beneficio industrial: 6.00 %
- IVA: 21.00 %

## F Fachadas

### FD Defensas de exteriores

#### FDV Contramarcos de ventanas

**FDV010** Ud Contramarco de ventana de PVC, una hoja practicable, tipo mallorquina, de lamas fijas, dimensiones 300x600 mm, colocada en ventana.
Suministro y colocación de contramarco de ventana de PVC, una hoja practicable, tipo mallorquina, de lamas fijas, dimensiones 300x600 mm; acabado liso, en color blanco, con refuerzos interiores, manilla y herrajes, colocada en ventana. Totalmente instalada y ajustada.
Incluye: Colocación y fijación del marco. Colocación y fijación de los elementos de colgar. Colocación de la hoja.
Criterio de cómputo de proyecto: Número de unidades previstas, según documentación gráfica de Proyecto.
Criterio de medición de obra: Se medirá el número de unidades realmente ejecutadas según especificaciones de Proyecto.

| Código | Ud | Descripción | Rendimiento | Precio | Importe |
|---|---|---|---|---|---|
| mt24dbc010aa | Ud | Contramarco de ventana de PVC, una hoja practicable, tipo mallorquina, de lamas fijas, dimensiones 300x600 mm; acabado liso, en color blanco, con refuerzos interiores, manilla y herrajes. (material) | 1.000 | 81.56 | 81.56 |
| op00ato010 |  | Atornillador. | 1.000 | 0.00 | 0.00 |
| op00tal010 |  | Taladro. | 1.000 | 0.00 | 0.00 |
| mo017 | h | Oficial herrero. (mano de obra) | 1.068 | 8.37 | 8.94 |
| mo057 | h | Medio oficial herrero. (mano de obra) | 0.534 | 5.80 | 3.10 |
| % | % | Costos directos complementarios | 2 % | 93.60 | 1.87 |
|  |  | Costes directos |  |  | 95.47 |
