# Sombrerete cónico de chapa galvanizada, para conducto de salida de 450 mm de diámetro exterior

- Propiedad del archivo: CYPE INGENIEROS, S.A.
- Formato: FIEBDC-3/2002
- Ámbito geográfico: Argentina
- Costes indirectos: 3.00 %
- Gastos generales: 13.00 %
- Beneficio industrial: 6.00 %
- IVA: 16.00 %

## I Instalaciones

### IS Red de desagües internos

#### ISK Ventilación adicional especifica en cocina para viviendas

**ISK040** Ud Sombrerete cónico de chapa galvanizada, para conducto de salida de 450 mm de diámetro exterior.
Incluye: Replanteo. Fijación y colocación mediante elementos de anclaje.

| Código | Ud | Descripción | Rendimiento | Precio | Importe |
|---|---|---|---|---|---|
| mt20cvc100i | Ud | Sombrerete cónico contra la lluvia de chapa galvanizada, para conducto de salida de 450 mm de diámetro exterior y malla de protección contra la entrada de hojas y pájaros. (material) | 1.000 | 282.90 | 282.90 |
| mo009 | h | Oficial colocador. (mano de obra) | 0.223 | 8.01 | 1.79 |
| mo075 | h | Ayudante colocador. (mano de obra) | 0.112 | 5.46 | 0.61 |
| % | % | Costos directos complementarios | 2 % | 285.30 | 5.71 |
|  |  | Costes directos |  |  | 291.01 |
