# Refuerzo de la losa o losa de hormigón mediante recrecido de 6 cm de espesor en la cara superior

- Propiedad del archivo: CYPE INGENIEROS, S.A.
- Formato: FIEBDC-3/2002
- Ámbito geográfico: Argentina
- Costes indirectos: 3.00 %
- Gastos generales: 13.00 %
- Beneficio industrial: 6.00 %
- IVA: 16.00 %

## E Estructuras

### EH Hormigón armado

#### EHZ Refuerzos

**EHZ340** m² Refuerzo de la losa o losa de hormigón mediante recrecido de 6 cm de espesor en la cara superior, para capa de compresión de hormigón armado, realizada con hormigón H-25, clase de exposición ambiental A1, tamaño máximo del agregado 13,2 mm, consistencia muy plástica, elaborado en planta, y vertido con grúa, y malla electrosoldada Q 55 de acero AM 500 N.
Refuerzo de la losa o losa de hormigón mediante recrecido de 6 cm de espesor en la cara superior, para capa de compresión de hormigón armado, realizada con hormigón H-25, clase de exposición ambiental A1, tamaño máximo del agregado 13,2 mm, consistencia muy plástica, elaborado en planta, y vertido con grúa, y malla electrosoldada Q 55 250x250 mm de acero AM 500 N. Incluso p/p de apuntalamiento de la losa con puntales metálicos y encofrado; vertido, compactación y curado del hormigón; desencofrado y desapuntalamiento del conjunto; y limpieza de los restos generados.
Incluye: Apuntalamiento de la losa y encofrado. Colocación de la malla electrosoldada con separadores homologados. Vertido y compactación del hormigón. Regleado de la superficie. Curado del hormigón. Desencofrado y desapuntalamiento. Limpieza de los restos generados.
Criterio de cómputo de proyecto: Superficie medida según documentación gráfica de Proyecto.
Criterio de medición de obra: Se medirá la superficie realmente ejecutada según especificaciones de Proyecto.

| Código | Ud | Descripción | Rendimiento | Precio | Importe |
|---|---|---|---|---|---|
| mt50spa050k | m³ | Tablón de madera de pino, dimensiones 20x7,2 cm. (material) | 0.002 | 279.34 | 0.56 |
| mt50spa081l | Ud | Puntal metálico telescópico, para 5 m de altura y 50 usos. (material) | 1.000 | 0.58 | 0.58 |
| mt50spa101 | kg | Clavos de acero. (material) | 0.050 | 1.05 | 0.05 |
| mt07aco020i | Ud | Separador homologado para losas macizas. (material) | 3.000 | 0.07 | 0.21 |
| mt07ame080bbd | m² | Malla electrosoldada Q 55 separación 250x250 mm, con alambres longitudinales de 4,2 mm de diámetro y alambres transversales de 4,2 mm de diámetro, acero AM 500 N, según IRAM-IAS U 500-06. (material) | 1.200 | 1.26 | 1.51 |
| mt10haf070ffc | m³ | Hormigón H-25, clase de exposición ambiental A1, tamaño máximo del agregado 13,2 mm, consistencia muy plástica, elaborado en planta, según CIRSOC 201 2005. (material) | 0.066 | 80.13 | 5.29 |
| mt08aaa010a | m³ | Agua. (material) | 0.100 | 1.06 | 0.11 |
| op00ciz020 |  | Cizalla para acero en barras corrugadas. | 1.000 | 0.00 | 0.00 |
| op00ata010 |  | Atadora de ferralla. | 1.000 | 0.00 | 0.00 |
| au00auh010 |  | Cubilote. | 1.000 | 0.00 | 0.00 |
| au00auh040 |  | Vibrador de hormigón, eléctrico. | 1.000 | 0.00 | 0.00 |
| mo040 | h | Oficial de estructura de hormigón. (mano de obra) | 1.016 | 9.12 | 9.27 |
| mo083 | h | Ayudante de estructura de hormigón. (mano de obra) | 0.908 | 6.42 | 5.83 |
| % | % | Costos directos complementarios | 2 % | 23.41 | 0.47 |
|  |  | Costes directos |  |  | 23.88 |
