# Hoja exterior de cerramiento de medianera

- Propiedad del archivo: CYPE INGENIEROS, S.A.
- Formato: FIEBDC-3/2002
- Ámbito geográfico: Argentina
- Costes indirectos: 3.00 %
- Gastos generales: 13.00 %
- Beneficio industrial: 6.00 %
- IVA: 21.00 %

## F Fachadas

### FF Mamposterías y trasdosados

#### FFM Hoja exterior para revestir en medianera

**FFM010** m² Hoja exterior de cerramiento de medianera, de 11,5 cm de espesor de mampostería, de ladrillo cerámico macizo, para revestir, 25x11,5x5,5 cm, recibida con mortero de cemento de albañilería, compuesto por clinker Portland, adiciones minerales y aditivos plastificantes, con una proporción en volumen 1:7, densidad 2650 kg/m³.
Ejecución de hoja exterior de 11,5 cm de espesor de mampostería, en cerramiento de medianera, de ladrillo cerámico macizo, para revestir, 25x11,5x5,5 cm, recibida con mortero de cemento de albañilería, compuesto por clinker Portland, adiciones minerales y aditivos plastificantes, con una proporción en volumen 1:7, densidad 2650 kg/m³, con apoyo mínimo de las 2/3 partes del ladrillo sobre la losa, o sobre angulares de acero laminado galvanizado en caliente fijados a los frentes de losa si, por errores de ejecución, el ladrillo no apoya sus 2/3 partes sobre la losa. Incluso parte proporcional de replanteo, nivelación y aplomado, mermas y roturas, bordes endentados, ejecución de puntos singulares y limpieza.
Incluye: Definición de los planos de medianera mediante plomos. Replanteo, planta a planta. Marcado en las columnas de los niveles de referencia general de planta y de nivel de piso terminado. Asiento de la primera hilada sobre capa de mortero. Colocación y aplomado de miras de referencia. Tendido de hilos entre miras. Colocación de plomos fijos en las aristas. Colocación de las piezas por hiladas a nivel. Encuentros de la mampostería con fachadas, columnas y tabiques. Encuentro de la mampostería con la losa superior. Limpieza del paramento.
Criterio de cómputo de proyecto: Superficie medida según documentación gráfica de Proyecto, sin duplicar esquinas ni encuentros, deduciendo los huecos de superficie mayor de 4 m².
Criterio de medición de obra: Se medirá la superficie realmente ejecutada según especificaciones de Proyecto, sin duplicar esquinas ni encuentros, deduciendo los huecos de superficie mayor de 4 m².

| Código | Ud | Descripción | Rendimiento | Precio | Importe |
|---|---|---|---|---|---|
| mt04lar010b | Ud | Ladrillo cerámico macizo, para revestir, 25x11,5x5,5 cm, según IRAM 12566. (material) | 63.000 | 0.18 | 11.34 |
| mt09moe120c | m³ | Mortero de cemento de albañilería, compuesto por clinker Portland, adiciones minerales y aditivos plastificantes, con una proporción en volumen 1:7, densidad 2650 kg/m³, no apto para usos estructurales. (material) | 0.022 | 44.59 | 0.98 |
| op00amo010 |  | Amoladora o radial. | 1.000 | 0.00 | 0.00 |
| mo020 | h | Oficial albañil en trabajos de albañilería. (mano de obra) | 0.974 | 8.24 | 8.03 |
| mo112 | h | Ayudante albañil en trabajos de albañilería. (mano de obra) | 0.487 | 5.56 | 2.71 |
| % | % | Costos directos complementarios | 3 % | 23.06 | 0.69 |
|  |  | Costes directos |  |  | 23.75 |
