# Hoja exterior de cerramiento de medianera

- Propiedad del archivo: CYPE INGENIEROS, S.A.
- Formato: FIEBDC-3/2002
- Ámbito geográfico: Argentina
- Costes indirectos: 3.00 %
- Gastos generales: 13.00 %
- Beneficio industrial: 6.00 %
- IVA: 21.00 %

## F Fachadas

### FF Mamposterías y trasdosados

#### FFM Hoja exterior para revestir en medianera

**FFM010** m² Hoja exterior de cerramiento de medianera, de 11,5 cm de espesor de mampostería, de ladrillo cerámico macizo, para revestir, 25x11,5x5,5 cm, recibida con mortero de cemento Portland y cal hidráulica, 1:1:6.
Ejecución de hoja exterior de 11,5 cm de espesor de mampostería, en cerramiento de medianera, de ladrillo cerámico macizo, para revestir, 25x11,5x5,5 cm, recibida con mortero de cemento Portland y cal hidráulica, 1:1:6, con apoyo mínimo de las 2/3 partes del ladrillo sobre la losa, o sobre angulares de acero laminado galvanizado en caliente fijados a los frentes de losa si, por errores de ejecución, el ladrillo no apoya sus 2/3 partes sobre la losa. Incluso parte proporcional de replanteo, nivelación y aplomado, mermas y roturas, bordes endentados, ejecución de puntos singulares y limpieza.
Incluye: Definición de los planos de medianera mediante plomos. Replanteo, planta a planta. Marcado en las columnas de los niveles de referencia general de planta y de nivel de piso terminado. Asiento de la primera hilada sobre capa de mortero. Colocación y aplomado de miras de referencia. Tendido de hilos entre miras. Colocación de plomos fijos en las aristas. Colocación de las piezas por hiladas a nivel. Encuentros de la mampostería con fachadas, columnas y tabiques. Encuentro de la mampostería con la losa superior. Limpieza del paramento.
Criterio de cómputo de proyecto: Superficie medida según documentación gráfica de Proyecto, sin duplicar esquinas ni encuentros, deduciendo los huecos de superficie mayor de 4 m².
Criterio de medición de obra: Se medirá la superficie realmente ejecutada según especificaciones de Proyecto, sin duplicar esquinas ni encuentros, deduciendo los huecos de superficie mayor de 4 m².

| Código | Ud | Descripción | Rendimiento | Precio | Importe |
|---|---|---|---|---|---|
| mt04lar010b | Ud | Ladrillo cerámico macizo, para revestir, 25x11,5x5,5 cm, según IRAM 12566. (material) | 63.000 | 0.18 | 11.34 |
| mt09mor070c | m³ | Mortero de cemento Portland y cal hidráulica, 1:1:6, resistencia normal (tipo N) según CIRSOC 501. (material) | 0.022 | 47.17 | 1.04 |
| op00amo010 |  | Amoladora o radial. | 1.000 | 0.00 | 0.00 |
| mo020 | h | Oficial albañil en trabajos de albañilería. (mano de obra) | 0.974 | 8.24 | 8.03 |
| mo112 | h | Ayudante albañil en trabajos de albañilería. (mano de obra) | 0.487 | 5.56 | 2.71 |
| % | % | Costos directos complementarios | 3 % | 23.12 | 0.69 |
|  |  | Costes directos |  |  | 23.81 |
