# Remate de cornisa de mármol Blanco Tranco, hasta 20 cm de ancho y 2 cm de espesor

- Propiedad del archivo: CYPE INGENIEROS, S.A.
- Formato: FIEBDC-3/2002
- Ámbito geográfico: Argentina
- Costes indirectos: 3.00 %
- Gastos generales: 13.00 %
- Beneficio industrial: 6.00 %
- IVA: 21.00 %

## F Fachadas

### FR Remates de exteriores

#### FRM Cornisas

**FRM020** m Remate de cornisa de mármol Blanco Tranco, hasta 20 cm de ancho y 2 cm de espesor.
Formación de remate de cornisa de mármol Blanco Tranco, hasta 20 cm de ancho y 2 cm de espesor, con goterón, cara y canto recto pulidos, asentado con una capa de mortero de cemento hidrófugo M-10 creando una pendiente suficiente para evacuar el agua. Incluso rejuntado entre piezas y uniones con los cerramientos con mortero de juntas especial para revestimientos de piedra natural.
Incluye: Replanteo de las piezas. Colocación de reglas y plomadas sujetas al muro. Colocación, aplomado, nivelación y alineación. Rejuntado y limpieza.
Criterio de cómputo de proyecto: Longitud medida por su mayor desarrollo lineal, según documentación gráfica de Proyecto.
Criterio de medición de obra: Se medirá, por su mayor desarrollo lineal, la longitud realmente ejecutada según especificaciones de Proyecto, incluyendo la longitud que pudiera perderse en ingletes.

| Código | Ud | Descripción | Rendimiento | Precio | Importe |
|---|---|---|---|---|---|
| mt09moe010b | m³ | Mortero de cemento CEM II/B-P 32,5 N, hidrófugo, tipo M-10, confeccionado en obra con 380 kg/m³ de cemento y una proporción en volumen 1/4. (material) | 0.005 | 106.67 | 0.53 |
| mt20rpn010ma | m | Remate de cornisa de mármol Blanco Tranco, hasta 20 cm de ancho y 2 cm de espesor, con goterón, cara y canto recto pulidos. (material) | 1.050 | 11.25 | 11.81 |
| mt09mcr220 | kg | Mortero de rejuntado para revestimientos, interiores o exteriores, de piedra natural, pulida o para pulir, compuesto de cemento, agregados a base de polvo de mármol, pigmentos resistentes a los álcalis y aditivos especiales. (material) | 0.015 | 1.34 | 0.02 |
| op00sie030 |  | Sierra de disco de diamante, para mesa de trabajo, de corte húmedo. | 1.000 | 0.00 | 0.00 |
| mo019 | h | Oficial albañil. (mano de obra) | 0.218 | 8.24 | 1.80 |
| mo111 | h | Ayudante albañil. (mano de obra) | 0.218 | 5.56 | 1.21 |
| % | % | Costos directos complementarios | 2 % | 15.37 | 0.31 |
|  |  | Costes directos |  |  | 15.68 |
