# Abertura de admisión directa a través de cerramiento de fachada

- Propiedad del archivo: CYPE INGENIEROS, S.A.
- Formato: FIEBDC-3/2002
- Ámbito geográfico: Argentina
- Costes indirectos: 3.00 %
- Gastos generales: 13.00 %
- Beneficio industrial: 6.00 %
- IVA: 16.00 %

## I Instalaciones

### IS Red de desagües internos

#### ISN Ventilación natural

**ISN010** Ud Abertura de admisión directa a través de cerramiento de fachada, mediante rejilla de intemperie para instalaciones de ventilación, marco frontal y lamas de chapa perfilada de acero galvanizado, de 2000x330 mm, para ventilación natural de baulera.
Incluye: Replanteo. Colocación y fijación.

| Código | Ud | Descripción | Rendimiento | Precio | Importe |
|---|---|---|---|---|---|
| mt42trx370ai1 | Ud | Rejilla de intemperie para instalaciones de ventilación, marco frontal y lamas de chapa perfilada de acero galvanizado, de 2000x330 mm, tela metálica de acero galvanizado con malla de 20x20 mm. (material) | 1.000 | 455.14 | 455.14 |
| mo018 | h | Oficial albañil. (mano de obra) | 0.590 | 7.76 | 4.58 |
| mo104 | h | Peón albañil. (mano de obra) | 0.590 | 5.17 | 3.05 |
| % | % | Costos directos complementarios | 2 % | 462.77 | 9.26 |
|  |  | Costes directos |  |  | 472.03 |
