# Conducto flexible de PVC/poliéster, de 125 mm de diámetro, para instalación de ventilación

- Propiedad del archivo: CYPE INGENIEROS, S.A.
- Formato: FIEBDC-3/2002
- Ámbito geográfico: Argentina
- Costes indirectos: 3.00 %
- Gastos generales: 13.00 %
- Beneficio industrial: 6.00 %
- IVA: 16.00 %

## I Instalaciones

### IS Red de desagües internos

#### ISV Conductos de admisión y extracción para ventilación

**ISV300** m Conducto flexible de PVC/poliéster, de 125 mm de diámetro, para instalación de ventilación.
Incluye: Replanteo y trazado del conducto. Presentación de caños, accesorios y piezas especiales. Colocación y fijación de caños, accesorios y piezas especiales.

| Código | Ud | Descripción | Rendimiento | Precio | Importe |
|---|---|---|---|---|---|
| mt20cfp420d | Ud | Material auxiliar para montaje y sujeción a la obra de los conductos flexibles de PVC/poliéster, de 125 mm de diámetro. (material) | 1.000 | 0.31 | 0.31 |
| mt20cfp020dc | m | Caño flexible de PVC, poliéster y cable de acero en espiral, de 125 mm de diámetro, rango de temperatura de trabajo de -10 a 80°C, con el precio incrementado el 10% en concepto de accesorios y piezas especiales. (material) | 1.000 | 6.77 | 6.77 |
| mo009 | h | Oficial colocador. (mano de obra) | 0.116 | 8.01 | 0.93 |
| mo075 | h | Ayudante colocador. (mano de obra) | 0.058 | 5.46 | 0.32 |
| % | % | Costos directos complementarios | 2 % | 8.33 | 0.17 |
|  |  | Costes directos |  |  | 8.50 |
