# Cielorraso registrable de lamas de aluminio lacado, situado a una altura menor de 4 m, de mecanización perforada, horizontal, de 85 mm de ancho, separación 15 mm, con entramado metálico oculto

- Propiedad del archivo: CYPE INGENIEROS, S.A.
- Formato: FIEBDC-3/2002
- Ámbito geográfico: Argentina
- Costes indirectos: 3.00 %
- Gastos generales: 13.00 %
- Beneficio industrial: 6.00 %
- IVA: 21.00 %

## R Revestimientos

### RT Cielorrasos

#### RTL Metálicos

**RTL025** m² Cielorraso registrable de lamas de aluminio lacado, situado a una altura menor de 4 m, de mecanización perforada, horizontal, de 85 mm de ancho, separación 15 mm, con entramado metálico oculto.
Formación de cielorraso registrable de lamas de aluminio lacadas, situado a una altura menor de 4 m, de mecanización perforada, de 85 mm de ancho, separadas 15 mm, suspendidas de la losa a través de un entramado metálico oculto con suspensión autoniveladora de pletina. Incluso parte proporcional de perfiles de remates, piezas especiales, accesorios de suspensión y fijación, completamente instalado.
Incluye: Replanteo de los ejes principales de suspensión. Fijación en la losa y aplomado de los elementos de sujeción. Alineación y nivelación de los perfiles de remate lateral en todo el contorno. Corte y encaje de las lamas. Formación de huecos para recepción de posibles elementos de anclaje y/o instalaciones.
Criterio de cómputo de proyecto: Superficie medida entre paramentos, según documentación gráfica de Proyecto, sin descontar huecos para instalaciones.
Criterio de cómputo de obra: Se medirá la superficie realmente ejecutada según especificaciones de Proyecto, sin descontar huecos para instalaciones.

| Código | Ud | Descripción | Rendimiento | Precio | Importe |
|---|---|---|---|---|---|
| mt12fla020 | m² | Entramado metálico oculto con suspensión autoniveladora de pletina, para cielorraso de lamas horizontales de aluminio. (material) | 1.000 | 3.02 | 3.02 |
| mt12fla010b | m² | Lama perforada de aluminio lacado, horizontal, de 85 mm de ancho, con 15 mm de separación, para cielorraso registrable con entramado oculto. (material) | 1.030 | 14.59 | 15.03 |
| op00ato010 |  | Atornillador. | 1.000 | 0.00 | 0.00 |
| mo015 | h | Oficial colocador de cielorrasos. (mano de obra) | 0.392 | 5.33 | 2.09 |
| mo082 | h | Medio oficial colocador de cielorrasos. (mano de obra) | 0.392 | 3.80 | 1.49 |
| % | % | Costos directos complementarios | 2 % | 21.63 | 0.43 |
|  |  | Costes directos |  |  | 22.06 |
