# Friso de yeso, de 10x6,5x120 cm, para solución perimetral de techo

- Propiedad del archivo: CYPE INGENIEROS, S.A.
- Formato: FIEBDC-3/2002
- Ámbito geográfico: Argentina
- Costes indirectos: 3.00 %
- Gastos generales: 13.00 %
- Beneficio industrial: 6.00 %
- IVA: 21.00 %

## R Revestimientos

### RT Cielorrasos

#### RTP Prefabricados de yeso

**RTP060** m Friso de yeso, de 10x6,5x120 cm, para solución perimetral de techo.
Suministro y colocación de friso de yeso, de 10x6,5x120 cm, para solución perimetral de techo, asentado con cola para yeso. Incluso parte proporcional de corte, accesorios de fijación y repaso de juntas.
Incluye: Replanteo y trazado en los paramentos de la situación del friso. Presentación y corte de las piezas. Humectación de la base de fijación. Extendido de la cola. Colocación y rejuntado de las piezas. Repasos de encuentros entre piezas, esquinas y rincones.
Criterio de cómputo de proyecto: Longitud medida según documentación gráfica de Proyecto.
Criterio de cómputo de obra: Se medirá la longitud realmente ejecutada según especificaciones de Proyecto.

| Código | Ud | Descripción | Rendimiento | Precio | Importe |
|---|---|---|---|---|---|
| mt12rea110ad | m | Friso de yeso, de 10x6,5x120 cm. (material) | 1.050 | 3.36 | 3.53 |
| mt09eyc030 | kg | Cola para yeso. (material) | 0.360 | 0.19 | 0.07 |
| mo035 | h | Oficial colocador de cielorrasos continuos con moldura. (mano de obra) | 0.220 | 5.15 | 1.13 |
| % | % | Costos directos complementarios | 2 % | 4.73 | 0.09 |
|  |  | Costes directos |  |  | 4.82 |
