# Aislamiento acústico sobre cielorraso formado por placa de aglomerado de corcho expandido, de 60 mm de espesor, color negro

- Propiedad del archivo: CYPE INGENIEROS, S.A.
- Formato: FIEBDC-3/2002
- Ámbito geográfico: Argentina
- Costes indirectos: 3.00 %
- Gastos generales: 13.00 %
- Beneficio industrial: 6.00 %
- IVA: 21.00 %

**NAT030** m² Aislamiento acústico sobre cielorraso formado por placa de aglomerado de corcho expandido, de 60 mm de espesor, color negro.
Suministro y colocación de aislamiento acústico sobre cielorraso de placas, formado por placa de aglomerado de corcho expandido, de 60 mm de espesor, color negro, resistencia térmica 1,5 m²K/W, conductividad térmica 0,036 W/(mK). Incluso parte proporcional de cortes del aislante.
Incluye: Corte, ajuste y colocación del aislamiento.
Criterio de cómputo de proyecto: Superficie medida entre paramentos, según documentación gráfica de Proyecto, sin descontar huecos para instalaciones.
Criterio de cómputo de obra: Se medirá la superficie realmente ejecutada según especificaciones de Proyecto, sin descontar huecos para instalaciones.

| Código | Ud | Descripción | Rendimiento | Precio | Importe |
|---|---|---|---|---|---|
| mt16acg010ea | m² | Placa de aglomerado de corcho expandido, de 60 mm de espesor, color negro, resistencia térmica 1,5 m²K/W, conductividad térmica 0,036 W/(mK), Euroclase E de reacción al fuego, de aplicación como aislante térmico y acústico. (material) | 1.050 | 20.74 | 21.78 |
| mo054 | h | Oficial montador de aislantes. (mano de obra) | 0.082 | 3.05 | 0.25 |
| mo101 | h | Medio oficial montador de aislantes. (mano de obra) | 0.082 | 2.17 | 0.18 |
| % | % | Herramientas | 2 % | 22.21 | 0.44 |
|  |  | Costes directos |  |  | 22.65 |
