# Unidad exterior de aire acondicionado para sistema Mini VRV-III (Volumen de Refrigerante Variable)

- Propiedad del archivo: CYPE INGENIEROS, S.A.
- Formato: FIEBDC-3/2002
- Ámbito geográfico: Argentina
- Costes indirectos: 3.00 %
- Gastos generales: 13.00 %
- Beneficio industrial: 6.00 %
- IVA: 21.00 %

## I Instalaciones

### IC Calefacción, climatización y A.C.S.

#### ICY Sistema VRV (Daikin)

**ICY252** Ud Unidad exterior de aire acondicionado para sistema Mini VRV-III (Volumen de Refrigerante Variable), bomba de calor, para gas R-410A, alimentación monofásica (230V/50Hz), modelo RXYSQ4P8 "DAIKIN", potencia frigorífica nominal 11,2 kW potencia calorífica nominal 12,5 kW.
Suministro e instalación de unidad exterior de aire acondicionado para sistema Mini VRV-III (Volumen de Refrigerante Variable), bomba de calor, para gas R-410A, alimentación monofásica (230V/50Hz), modelo RXYSQ4P8 "DAIKIN", potencia frigorífica nominal 11,2 kW (temperatura de bulbo húmedo del aire interior 19°C, temperatura de bulbo seco del aire exterior 35°C), EER = 3,88, ESEER = 6,38, rango de funcionamiento de temperatura de bulbo seco del aire exterior en refrigeración desde -5 hasta 46°C, potencia calorífica nominal 12,5 kW (temperatura de bulbo seco del aire interior 20°C, temperatura de bulbo seco del aire exterior 7°C), COP = 4,43, rango de funcionamiento de temperatura de bulbo seco del aire exterior en calefacción desde -15 hasta 15,5°C, conectabilidad de hasta 6 unidades interiores con un porcentaje de capacidad mínimo del 50% y máximo del 130%, control mediante microprocesador, compresor scroll herméticamente sellado, con control Inverter, 1345x900x320 mm, peso 125 kg, presión sonora 50 dBA, caudal de aire 106 m³/min, longitud total máxima de cañería frigorífica 306 m, longitud máxima entre unidad exterior y unidad interior más alejada 150 m (175 m equivalentes), diferencia máxima de altura de instalación 50 m si la unidad exterior se encuentra por encima de las unidades interiores y 40 m si se encuentra por debajo, longitud máxima entre el primer kit de ramificación (unión Refnet) de cañería refrigerante y unidad interior más alejada 40 m, bloque de terminales F1-F2 para cable de 2 hilos de transmisión y control (bus D-III Net), tratamiento anticorrosivo especial del intercambiador de calor, función de recuperación de refrigerante, carga automática adicional de refrigerante, prueba automática de funcionamiento y ajuste de limitación de consumo de energía (función I-Demand). Incluso elementos antivibratorios y soportes de apoyo. Totalmente montada, conexionada y puesta en marcha por la empresa instaladora para la comprobación de su correcto funcionamiento.
Incluye: Replanteo de la unidad. Instalación de la unidad. Conexionado del equipo a las líneas frigoríficas. Conexionado del equipo a la red eléctrica. Conexionado del equipo a la red de desagüe. Puesta en marcha.
Criterio de cómputo de proyecto: Número de unidades previstas, según documentación gráfica de Proyecto.
Criterio de cómputo de obra: Se medirá el número de unidades realmente ejecutadas según especificaciones de Proyecto.

| Código | Ud | Descripción | Rendimiento | Precio | Importe |
|---|---|---|---|---|---|
| mt42dai010a | Ud | Unidad exterior de aire acondicionado para sistema Mini VRV-III (Volumen de Refrigerante Variable), bomba de calor, para gas R-410A, alimentación monofásica (230V/50Hz), modelo RXYSQ4P8 "DAIKIN", potencia frigorífica nominal 11,2 kW (temperatura de bulbo húmedo del aire interior 19°C, temperatura de bulbo seco del aire exterior 35°C), EER = 3,88, ESEER = 6,38, rango de funcionamiento de temperatura de bulbo seco del aire exterior en refrigeración desde -5 hasta 46°C, potencia calorífica nominal 12,5 kW (temperatura de bulbo seco del aire interior 20°C, temperatura de bulbo seco del aire exterior 7°C), COP = 4,43, rango de funcionamiento de temperatura de bulbo seco del aire exterior en calefacción desde -15 hasta 15,5°C, conectabilidad de hasta 6 unidades interiores con un porcentaje de capacidad mínimo del 50% y máximo del 130%, control mediante microprocesador, compresor scroll herméticamente sellado, con control Inverter, 1345x900x320 mm, peso 125 kg, presión sonora 50 dBA, caudal de aire 106 m³/min, longitud total máxima de cañería frigorífica 306 m, longitud máxima entre unidad exterior y unidad interior más alejada 150 m (175 m equivalentes), diferencia máxima de altura de instalación 50 m si la unidad exterior se encuentra por encima de las unidades interiores y 40 m si se encuentra por debajo, longitud máxima entre el primer kit de ramificación (unión Refnet) de cañería refrigerante y unidad interior más alejada 40 m, bloque de terminales F1-F2 para cable de 2 hilos de transmisión y control (bus D-III Net), tratamiento anticorrosivo especial del intercambiador de calor, función de recuperación de refrigerante, carga automática adicional de refrigerante, prueba automática de funcionamiento y ajuste de limitación de consumo de energía (función I-Demand). (material) | 1.000 | 7635.28 | 7635.28 |
| mo004 | h | Oficial instalador de equipos de climatización. (mano de obra) | 4.248 | 8.52 | 36.19 |
| mo102 | h | Medio oficial instalador de equipos de climatización. (mano de obra) | 4.248 | 5.77 | 24.51 |
| % | % | Costos directos complementarios | 2 % | 7695.98 | 153.92 |
|  |  | Costes directos |  |  | 7849.90 |
