# Soporte universal de madera, W234 "KNAUF", como refuerzo de elementos suspendidos, fijado sobre el sistema de tabique técnico "KNAUF"

- Propiedad del archivo: CYPE INGENIEROS, S.A.
- Formato: FIEBDC-3/2002
- Ámbito geográfico: Argentina
- Costes indirectos: 3.00 %
- Gastos generales: 13.00 %
- Beneficio industrial: 6.00 %
- IVA: 21.00 %

## P Tabiques y placares

### PS Tabiques divisorios autoportantes

#### PSY Placas de yeso laminado

**PSY017** Ud Soporte universal de madera, W234 "KNAUF", como refuerzo de elementos suspendidos, fijado sobre el sistema de tabique técnico "KNAUF".
Suministro y montaje de soporte universal de madera, W234 "KNAUF", como refuerzo de elementos suspendidos, fijado sobre el sistema de tabique técnico "KNAUF", de 550 mm de ancho y 300 mm de altura, compuesto por tablero de madera laminada fijado mecánicamente a perfiles metálicos de conexión. Incluso anclajes, abrazaderas y varillas roscadas de conexión. Totalmente montado.
Incluye: Replanteo. Colocación, nivelación y fijación del elemento.
Criterio de cómputo de proyecto: Número de unidades previstas, según documentación gráfica de Proyecto.
Criterio de medición de obra: Se medirá el número de unidades realmente colocadas según especificaciones de Proyecto.

| Código | Ud | Descripción | Rendimiento | Precio | Importe |
|---|---|---|---|---|---|
| mt30ask050 | Ud | Soporte universal de madera, W234 "KNAUF", como refuerzo de elementos suspendidos, para fijar sobre el sistema de tabique técnico "KNAUF", de 550 mm de ancho y 300 mm de altura, compuesto por tablero de madera laminada fijado mecánicamente a perfiles metálicos de conexión, con anclajes, abrazaderas y varillas roscadas de conexión. (material) | 1.000 | 58.58 | 58.58 |
| op00ato010 |  | Atornillador. | 1.000 | 0.00 | 0.00 |
| op00tal010 |  | Taladro. | 1.000 | 0.00 | 0.00 |
| mo052 | h | Mamparas y sistemas de placas. (mano de obra) | 0.284 | 8.52 | 2.42 |
| mo098 | h | Medio oficial colocador de mamparas y sistemas de placas. (mano de obra) | 0.284 | 5.78 | 1.64 |
| % | % | Costos directos complementarios | 2 % | 62.64 | 1.25 |
|  |  | Costes directos |  |  | 63.89 |
