# Entrada prefabricada de hormigón masivo

- Propiedad del archivo: CYPE INGENIEROS, S.A.
- Formato: FIEBDC-3/2002
- Ámbito geográfico: Argentina
- Divisa: ARS
- Costes indirectos: 3.00 %
- Gastos generales: 13.00 %
- Beneficio industrial: 6.00 %
- IVA: 21.00 %

## I Instalaciones

### IU Urbanas

#### IUS Redes de saneamiento

**IUS050** Ud Entrada prefabricada de hormigón masivo.
Formación de entrada de elementos prefabricados de hormigón masivo, de 1,2 m de diámetro interior y 3 m de altura útil interior, formada por: solera de 25 cm de espesor de hormigón armado H-35, clase de exposición ambiental A2+Q2, tamaño máximo del agregado 19,0 mm, consistencia muy plástica ligeramente armada con malla soldada R 335 150x250 mm de acero AM 500 N, base prefabricada de hormigón masivo de 70 cm de altura, con dos perforaciones y juntas de caucho EPDM para conexión con colectoras de 300 mm de diámetro nominal, anillo prefabricado de hormigón masivo de 100 cm de altura, cono asimétrico prefabricado de hormigón masivo de 120 cm de altura, módulo de ajuste prefabricado de hormigón masivo de 10 cm de altura y losa alrededor de la boca del cono de 150x150 cm y 20 cm de espesor de hormigón masivo H-35, clase de exposición ambiental A1+Q2, tamaño máximo del agregado 19,0 mm, consistencia muy plástica; con cierre de tapa circular con bloqueo y marco de fundición carga de rotura 400 kN, instalado en calzadas de calles, incluyendo las peatonales, o zonas de estacionamiento para todo tipo de vehículos. Incluso lubricante para montaje y hormigón masivo H-35, clase de exposición ambiental A1+Q2, tamaño máximo del agregado 19,0 mm, consistencia muy plástica para formación de canal en el fondo de la entrada.
Criterio de valoración económica: El precio incluye los equipos y la maquinaria necesarios para el desplazamiento y la disposición en obra de los elementos, pero no incluye la excavación ni el relleno del trasdós.
Incluye: Replanteo. Colocación de la malla soldada. Colado y compactación del hormigón en formación de solera. Montaje. Formación del canal en el fondo de la entrada. Ejecución de taladros para el conexionado de los colectores al pozo. Conexionado de las colectoras a la entrada. Colocación de los escalones. Colado y compactación del hormigón para formación de la losa alrededor de la boca del cono. Colocación de marco, tapa de registro y accesorios. Comprobación de su correcto funcionamiento.
Criterio de cómputo de proyecto: Número de unidades previstas, según documentación gráfica de Proyecto.
Criterio de cómputo de obra: Se medirá el número de unidades realmente ejecutadas según especificaciones de Proyecto.

| Código | Ud | Descripción | Rendimiento | Precio | Importe |
|---|---|---|---|---|---|
| mt10haf070jqc | m³ | Hormigón H-35, clase de exposición ambiental A2+Q2, tamaño máximo del agregado 19 mm, consistencia muy plástica, elaborado, según CIRSOC 201 2005. (material) | 0.283 | 3456.42 | 978.17 |
| mt07ame080iwc | m² | Malla soldada R 335 separación 150x250 mm, con alambres longitudinales de 8 mm de diámetro y alambres transversales de 5,0 mm de diámetro, acero AM 500 N, según IRAM-IAS U 500-06. (material) | 3.768 | 159.74 | 601.90 |
| mt10hmf080we | m³ | Hormigón masivo H-35, clase de exposición ambiental A1+Q2, tamaño máximo del agregado 19 mm, consistencia muy plástica, elaborado, según CIRSOC 201 2005. (material) | 0.495 | 3403.19 | 1684.58 |
| mt46phb010aa | Ud | Base prefabricada de hormigón masivo para formación de entrada, de 120 cm de diámetro nominal (interior), 70 cm de altura útil y 16 cm de espesor, clase N (Normal), carga de rotura 90 kN/m², de 1767 kg, con junta de caucho EPDM, de deslizamiento y compresión, para unión con otros módulos, para conexión con colectora de hasta 300 mm de diámetro, resistencia a compresión mayor de 30 N/mm². (material) | 1.000 | 2356.16 | 2356.16 |
| mt46phb110a | Ud | Junta de caucho EPDM, de deslizamiento y compresión, tipo arpón, para conexión de colectora de 300 mm de diámetro nominal (interior) a base prefabricada de hormigón para formación de entrada. (material) | 2.000 | 246.36 | 492.72 |
| mt46phb020o | Ud | Anillo prefabricado de hormigón masivo para formación de entrada, de 120 cm de diámetro nominal (interior), 100 cm de altura útil y 16 cm de espesor, clase N (Normal), carga de rotura 90 kN/m², de 1600 kg, con junta de caucho EPDM, de deslizamiento y compresión, para unión con otros módulos, resistencia a compresión mayor de 30 N/mm². (material) | 1.000 | 2177.05 | 2177.05 |
| mt46phb030dd | Ud | Cono asimétrico prefabricado de hormigón masivo para formación de entrada, de 120 a 60 cm de diámetro nominal (interior), 120 cm de altura útil y 16 cm de espesor, clase N (Normal), carga de rotura 90 kN/m², de 1960 kg, con junta de caucho EPDM, de deslizamiento y compresión, para unión con otros módulos. (material) | 1.000 | 2764.52 | 2764.52 |
| mt46phb040c | Ud | Módulo de ajuste prefabricado de hormigón, de 60 cm de diámetro nominal (interior), 10 cm de altura útil y 10 cm de espesor, de 68,7 kg, con junta de caucho EPDM, de deslizamiento y compresión, para unión con otros módulos. (material) | 1.000 | 386.20 | 386.20 |
| mt46thb110b | kg | Lubricante para unión con junta elástica, en pozos de registro prefabricados. (material) | 0.096 | 44.09 | 4.23 |
| mt46phm050 | Ud | Escalón de polipropileno conformado en U, para entrada, de 330x160 mm, sección transversal de D=25 mm. (material) | 9.000 | 72.88 | 655.92 |
| mt46tpr010q | Ud | Tapa circular con bloqueo mediante tres pestañas y marco de fundición dúctil de 850 mm de diámetro exterior y 100 mm de altura, paso libre de 600 mm, para entrada, carga de rotura 400 kN. Tapa revestida con pintura bituminosa y marco provisto de junta de insonorización de polietileno y dispositivo antirrobo. (material) | 1.000 | 1802.60 | 1802.60 |
| mq04cag010a | h | Camión con grúa de hasta 6 t. (maquinaria) | 0.660 | 38760.93 | 25582.21 |
| au00auh020 |  | Canaleta para colado del hormigón. | 1.000 | 0.00 | 0.00 |
| au00auh040 |  | Vibrador de hormigón, eléctrico. | 1.000 | 0.00 | 0.00 |
| mo041 | h | Oficial albañil especializado en trabajos de mampostería de obra civil. (mano de obra) | 4.986 | 33952.66 | 169287.96 |
| mo087 | h | Medio oficial albañil especializado en trabajos de mampostería de obra civil. (mano de obra) | 6.696 | 25378.93 | 169937.32 |
| % | % | Herramientas | 2 % | 378711.54 | 7574.23 |
|  |  | Costes directos |  |  | 386285.77 |
