# Vereda con aporte de material

- Propiedad del archivo: CYPE INGENIEROS, S.A.
- Formato: FIEBDC-3/2002
- Ámbito geográfico: Argentina
- Divisa: ARS
- Costes indirectos: 3.00 %
- Gastos generales: 13.00 %
- Beneficio industrial: 6.00 %
- IVA: 21.00 %

## M Firmes y pavimentos urbanos

### MP Pavimentos urbanos

#### MPO Veredas

**MPO020** m² Vereda con aporte de material.
Vereda de 10 cm de espesor, realizada con arena caliza, extendida y rasanteada con motoniveladora, sobre base firme existente, no incluida en este precio. Incluso, refino manual de bordes, humectación, compactado y limpieza.
Incluye: Carga y transporte a pie de tajo del material. Extendido del material. Refino manual de bordes. Humectación. Compactación.
Criterio de cómputo de proyecto: Superficie medida en proyección horizontal, según documentación gráfica de Proyecto.
Criterio de cómputo de obra: Se medirá, en proyección horizontal, la superficie realmente ejecutada según especificaciones de Proyecto.

| Código | Ud | Descripción | Rendimiento | Precio | Importe |
|---|---|---|---|---|---|
| mt01arp040a | m³ | Arena caliza seleccionada de machaqueo, color, con granulometría de 0 a 5 mm de diámetro. (material) | 0.120 | 369.14 | 44.30 |
| mq01mot010a | h | Motoniveladora de 141 kW. (maquinaria) | 0.006 | 53128.72 | 318.77 |
| mq02rot030a | h | Compactador tándem autopropulsado, de 63 kW, de 8,75 t, ancho de trabajo 168 cm. (maquinaria) | 0.006 | 30679.53 | 184.08 |
| mq02cia020j | h | Camión cisterna, de 8 m³ de capacidad. (maquinaria) | 0.004 | 83213.09 | 332.85 |
| mo041 | h | Oficial albañil especializado en trabajos de mampostería de obra civil. (mano de obra) | 0.002 | 33952.66 | 67.91 |
| mo087 | h | Medio oficial albañil especializado en trabajos de mampostería de obra civil. (mano de obra) | 0.006 | 25378.93 | 152.27 |
| % | % | Herramientas | 2 % | 1100.18 | 22.00 |
|  |  | Costes directos |  |  | 1122.18 |
