# Arriostramiento de pantalla continua de hormigón

- Propiedad del archivo: CYPE INGENIEROS, S.A.
- Formato: FIEBDC-3/2002
- Ámbito geográfico: Argentina
- Divisa: ARS
- Costes indirectos: 3.00 %
- Gastos generales: 13.00 %
- Beneficio industrial: 6.00 %
- IVA: 21.00 %

## C Fundaciones

### CC Muros de contención

#### CCP Pantallas continuas de hormigón

**CCP056** m Arriostramiento de pantalla continua de hormigón.
Montaje y desmontaje de arriostramiento provisional, con una capacidad portante de 20 t, para asegurar la estabilidad de la pantalla continua durante los trabajos de excavación de las tierras a uno de sus lados y hasta que se rigidice definitivamente la pantalla mediante sus uniones al resto de la estructura. Ejecutado mediante la colocación de perfil metálico, con placas metálicas y fijaciones, en la superficie del muro.
Incluye: Replanteo de las placas de anclaje. Colocación y fijación de las placas. Colocación y fijación del puntal metálico. Puesta fuera de servicio de los anclajes provisionales. Desmontaje del equipo.
Criterio de cómputo de proyecto: Longitud medida según documentación gráfica de Proyecto.
Criterio de cómputo de obra: Se medirá la longitud realmente ejecutada según especificaciones de Proyecto.

| Código | Ud | Descripción | Rendimiento | Precio | Importe |
|---|---|---|---|---|---|
| mt07ala012f | Ud | Arriostramiento compuesto por perfil metálico, placas de anclaje y fijaciones, con una capacidad portante de 20 t. (material) | 1.000 | 5860.66 | 5860.66 |
| mq04cap010c | h | Camión para transporte, de 24 t de carga. (maquinaria) | 0.150 | 93913.44 | 14087.02 |
| mq07gte010c | h | Grúa autopropulsada de brazo telescópico con una capacidad de elevación de 30 t y 27 m de altura máxima de trabajo. (maquinaria) | 0.085 | 52779.80 | 4486.28 |
| mo047 | h | Oficial montador de estructura metálica. (mano de obra) | 0.270 | 33849.77 | 9139.44 |
| mo094 | h | Medio oficial montador de estructura metálica. (mano de obra) | 0.540 | 25286.39 | 13654.65 |
| % | % | Herramientas | 2 % | 47228.05 | 944.56 |
|  |  | Costes directos |  |  | 48172.61 |
