# Descabezado de pilote de hormigón armado, de 150 cm de diámetro, con compresor con martillo neumático y carga mecánica de los escombros sobre camión o contenedor

- Propiedad del archivo: CYPE INGENIEROS, S.A.
- Formato: FIEBDC-3/2002
- Ámbito geográfico: Argentina
- Costes indirectos: 3.00 %
- Gastos generales: 13.00 %
- Beneficio industrial: 6.00 %
- IVA: 16.00 %

## C Cimentaciones

### CP Profundas

#### CPI Pilotes "in situ"

**CPI090** m Descabezado de pilote de hormigón armado, de 150 cm de diámetro, con compresor con martillo neumático y carga mecánica de los escombros sobre camión o contenedor.
Descabezado de pilote de hormigón armado, de 150 cm de diámetro, mediante picado del hormigón de la cabeza del pilote que no reúne las características mecánicas necesarias, con compresor con martillo neumático. Incluso limpieza y carga mecánica de los escombros procedentes del descabezado sobre camión o contenedor.
Incluye: Descabezado. Doblado de armaduras. Limpieza y carga mecánica de los escombros procedentes del descabezado sobre camión o contenedor.
Criterio de cómputo de proyecto: Longitud medida según documentación gráfica de Proyecto.
Criterio de medición de obra: Se medirá la longitud realmente ejecutada según especificaciones de Proyecto.

| Código | Ud | Descripción | Rendimiento | Precio | Importe |
|---|---|---|---|---|---|
| mq05pdm010c | h | Compresor portátil eléctrico 9 m³/min de caudal. (maquinaria) | 0.847 | 11.00 | 9.32 |
| mq05mai030 | h | Martillo neumático. (maquinaria) | 1.693 | 3.66 | 6.20 |
| mq01exn010 | h | Miniretroexcavadora sobre neumáticos 52 CV. (maquinaria) | 0.006 | 35.61 | 0.21 |
| mo103 | h | Peón especializado albañil. (mano de obra) | 1.919 | 5.28 | 10.13 |
| mo104 | h | Peón albañil. (mano de obra) | 0.689 | 5.17 | 3.56 |
| % | % | Costos directos complementarios | 2 % | 29.42 | 0.59 |
|  |  | Costes directos |  |  | 30.01 |
