# Descabezado de pilotín fabricado "in situ", de 177,8 mm de diámetro, con martillo eléctrico y carga manual de escombros sobre camión o contenedor

- Propiedad del archivo: CYPE INGENIEROS, S.A.
- Formato: FIEBDC-3/2002
- Ámbito geográfico: Argentina
- Costes indirectos: 3.00 %
- Gastos generales: 13.00 %
- Beneficio industrial: 6.00 %
- IVA: 21.00 %

## C Fundaciones

### CP Profundas

#### CPM Pilotines

**CPM011** m Descabezado de pilotín fabricado "in situ", de 177,8 mm de diámetro, con martillo eléctrico y carga manual de escombros sobre camión o contenedor.
Descabezado de pilotín fabricado "in situ", de 177,8 mm de diámetro, mediante picado del mortero de la cabeza del pilotín que no reúne las características mecánicas necesarias, con martillo eléctrico. Incluso parte proporcional de limpieza, acopio, retirada y carga manual de escombros sobre camión o contenedor.
Incluye: Descabezado. Retirada y acopio de escombros. Carga manual de escombros sobre camión o contenedor.
Criterio de cómputo de proyecto: Longitud medida según documentación gráfica de Proyecto.
Criterio de cómputo de obra: Se medirá la longitud realmente ejecutada según especificaciones de Proyecto.

| Código | Ud | Descripción | Rendimiento | Precio | Importe |
|---|---|---|---|---|---|
| mq05mai040 | h | Martillo eléctrico. (maquinaria) | 0.410 | 2.42 | 0.99 |
| mo110 | h | Ayudante especializado albañil. (mano de obra) | 0.437 | 5.67 | 2.48 |
| mo111 | h | Ayudante albañil. (mano de obra) | 0.273 | 5.56 | 1.52 |
| % | % | Costos directos complementarios | 2 % | 4.99 | 0.10 |
|  |  | Costes directos |  |  | 5.09 |
