# Pilotín "PANTALLAX"

- Propiedad del archivo: CYPE INGENIEROS, S.A.
- Formato: FIEBDC-3/2002
- Ámbito geográfico: Argentina
- Costes indirectos: 3.00 %
- Gastos generales: 13.00 %
- Beneficio industrial: 6.00 %
- IVA: 21.00 %

## C Fundaciones

### CP Profundas

#### CPM Pilotines

**CPM020** m Pilotín "PANTALLAX", de hasta 15 m de longitud y 114,3 mm de diámetro nominal, compuesto de perfil tubular con rosca, de acero ISO 11960 N-80, con límite elástico 562 N/mm², de 60,3 mm de diámetro exterior y 5,5 mm de espesor, y lechada de cemento CEM I 42,5N, con una relación agua/cemento de 0,4 dosificada en peso, vertida por el interior de la armadura mediante sistema de inyección única global (IU); para fundación.
Pilotín "PANTALLAX", de hasta 15 m de longitud y 114,3 mm de diámetro nominal, compuesto de perfil tubular con rosca, de acero ISO 11960 N-80, con límite elástico 562 N/mm², de 60,3 mm de diámetro exterior y 5,5 mm de espesor, y lechada de cemento CEM I 42,5N, con una relación agua/cemento de 0,4 dosificada en peso, vertida por el interior de la armadura mediante sistema de inyección única global (IU); para fundación. Incluso parte proporcional de desplazamiento del personal especializado. traslado entre diferentes emplazamientos dentro de la misma obra, limpieza y recogida de los restos de lechada sobrantes y otros desperdicios producidos durante los trabajos, y carga a camión o contenedor.
Incluye: Limpieza y preparación del entorno afectado. Replanteo. Perforación del terreno. Colocación de la armadura tubular. Inyección de la lechada de cemento.
Criterio de cómputo de proyecto: Longitud medida según documentación gráfica de Proyecto, incrementada en un metro por la formación del bulbo.
Criterio de cómputo de obra: Se medirá la longitud, tomada en el terreno antes de hormigonar, del pilotín realmente ejecutado según especificaciones de Proyecto, desde la punta hasta la cara inferior del cabezal, sin incluir el exceso de lechada de cemento consumida sobre el volumen teórico correspondiente al diámetro nominal del pilotín.

| Código | Ud | Descripción | Rendimiento | Precio | Importe |
|---|---|---|---|---|---|
| mt07mpi020fa | m | Perfil tubular con rosca, para armar pilotines "PANTALLAX", de 60,3 mm de diámetro exterior y 5,5 mm de espesor, de acero ISO 11960 N-80, con límite elástico 562 N/mm² y carga de rotura 690 N/mm². (material) | 1.020 | 10.15 | 10.35 |
| mt08cem010c | kg | Cemento Portland CEM I 42,5 N, en sacos. (material) | 25.000 | 0.11 | 2.75 |
| mt08aaa010a | m³ | Agua. (material) | 0.010 | 1.54 | 0.02 |
| mq03pva020 | h | Equipo para inyecciones profundas, con bomba de baja presión y carro de perforación. (maquinaria) | 0.136 | 212.16 | 28.85 |
| mo041 | h | Oficial armador en hormigón armado. (mano de obra) | 0.321 | 8.65 | 2.78 |
| mo087 | h | Medio oficial armador en hormigón armado. (mano de obra) | 0.321 | 6.07 | 1.95 |
| mo111 | h | Ayudante de albañil especializado en trabajos de mampostería. (mano de obra) | 0.161 | 5.56 | 0.90 |
| % | % | Costos directos complementarios | 2 % | 47.60 | 0.95 |
|  |  | Costes directos |  |  | 48.55 |
