# Desmontaje con recuperación del material de hoja de placard empotrado de carpintería de madera, tapajuntas y herrajes, con medios manuales

- Propiedad del archivo: CYPE INGENIEROS, S.A.
- Formato: FIEBDC-3/2002
- Ámbito geográfico: Argentina
- Costes indirectos: 3.00 %
- Gastos generales: 13.00 %
- Beneficio industrial: 6.00 %
- IVA: 21.00 %

## D Demoliciones

### DP Tabiques y revestimientos de placas

#### DPA Placard empotrado

**DPA020** Ud Desmontaje con recuperación del material de hoja de placard empotrado de carpintería de madera, tapajuntas y herrajes, con medios manuales.
Desmontaje de hoja de placard empotrado de carpintería de madera, tapajuntas y herrajes, con medios manuales y recuperación del material para su posterior ubicación en otro emplazamiento. Incluso parte proporcional de limpieza, acopio, retirada y carga manual del material desmontado y de los restos de obra producidos durante los trabajos, sobre camión o contenedor.
Incluye: Desmontaje de los elementos. Acopio de los materiales a reutilizar. Limpieza de los restos de obra. Carga del material desmontado sobre camión o contenedor.
Criterio de cómputo de proyecto: Número de unidades previstas, según documentación gráfica de Proyecto.
Criterio de cómputo de obra: Se medirá el número de unidades realmente desmontadas según especificaciones de Proyecto.

| Código | Ud | Descripción | Rendimiento | Precio | Importe |
|---|---|---|---|---|---|
| mo016 | h | Oficial carpintero. (mano de obra) | 0.183 | 8.39 | 1.54 |
| mo056 | h | Medio oficial carpintero. (mano de obra) | 0.183 | 5.83 | 1.07 |
| % | % | Costos directos complementarios | 2 % | 2.61 | 0.05 |
|  |  | Costes directos |  |  | 2.66 |
