# Apertura de hueco de paso

- Propiedad del archivo: CYPE INGENIEROS, S.A.
- Formato: FIEBDC-3/2002
- Ámbito geográfico: Argentina
- Divisa: ARS
- Costes indirectos: 3.00 %
- Gastos generales: 13.00 %
- Beneficio industrial: 6.00 %
- IVA: 21.00 %

## D Demoliciones

### DP Tabiques

#### DPT Tabiquería de mampostería

**DPT021** m² Apertura de hueco de paso, de carácter provisional, en tabique interior de mampostería revestida, formada por bloque de hormigón de 10 cm de espesor, con martillo neumático, sin afectar a la estabilidad de la tabique o de los elementos constructivos contiguos, dejando adarajas para facilitar posteriormente la traba con la nueva mampostería, y carga manual sobre camión o contenedor.
Apertura de hueco de paso, de carácter provisional, en tabique interior de mampostería revestida, formada por bloque de hormigón de 10 cm de espesor, con martillo neumático, sin afectar a la estabilidad de la tabique o de los elementos constructivos contiguos, dejando adarajas para facilitar posteriormente la traba con la nueva mampostería, y carga manual sobre camión o contenedor.
Incluye: Replanteo del hueco en el paramento. Demolición de la mampostería y sus revestimientos. Fragmentación de los escombros en piezas manejables. Retirada y acopio de escombros. Limpieza de los restos de obra. Carga manual de escombros sobre camión o contenedor.
Criterio de cómputo de proyecto: Superficie medida según documentación gráfica de Proyecto.
Criterio de cómputo de obra: Se medirá la superficie realmente demolida según especificaciones de Proyecto.
Criterio de valoración económica: El precio incluye el desmontaje previo de los marcos y de las hojas de la carpintería, de los accesorios y de los materiales eléctricos existentes, para su posterior reposición, pero no incluye el montaje y desmontaje del apeo del hueco ni la colocación de dinteles.

| Código | Ud | Descripción | Rendimiento | Precio | Importe |
|---|---|---|---|---|---|
| mq05mai030 | h | Martillo neumático. (maquinaria) | 0.125 | 91.72 | 11.47 |
| mq05pdm110 | h | Compresor portátil diesel media presión 10 m³/min. (maquinaria) | 0.125 | 155.56 | 19.45 |
| mo112 | h | Ayudante general de construcción. (mano de obra) | 0.175 | 324.77 | 56.83 |
| mo113 | h | Ayudante de albañil especializado en trabajos de mampostería. (mano de obra) | 0.186 | 319.35 | 59.40 |
| % | % | Herramientas | 2 % | 147.15 | 2.94 |
|  |  | Costes directos |  |  | 150.09 |
