# Eliminación de mortero monocapa aplicado sobre paramento horizontal exterior de hasta 3 m de altura

- Propiedad del archivo: CYPE INGENIEROS, S.A.
- Formato: FIEBDC-3/2002
- Ámbito geográfico: Argentina
- Divisa: ARS
- Costes indirectos: 3.00 %
- Gastos generales: 13.00 %
- Beneficio industrial: 6.00 %
- IVA: 21.00 %

## D Demoliciones

### DR Revestimientos

#### DRQ Morteros monocapa

**DRQ010** m² Eliminación de mortero monocapa aplicado sobre paramento horizontal exterior de hasta 3 m de altura, con martillo eléctrico, sin deteriorar la superficie soporte, que quedará al descubierto y preparada para su posterior revestimiento, y carga manual sobre camión o contenedor.
Eliminación de mortero monocapa aplicado sobre paramento horizontal exterior de hasta 3 m de altura, con martillo eléctrico, sin deteriorar la superficie soporte, que quedará al descubierto y preparada para su posterior revestimiento, y carga manual sobre camión o contenedor.
Incluye: Eliminación del revestimiento. Retirada y acopio de escombros. Limpieza de los restos de obra. Carga de escombros sobre camión o contenedor.
Criterio de cómputo de proyecto: Superficie medida según documentación gráfica de Proyecto.
Criterio de cómputo de obra: Se medirá la superficie realmente demolida según especificaciones de Proyecto.

| Código | Ud | Descripción | Rendimiento | Precio | Importe |
|---|---|---|---|---|---|
| mq05mai040 | h | Martillo eléctrico. (maquinaria) | 0.411 | 62.94 | 25.87 |
| mo113 | h | Ayudante de albañil especializado en trabajos de mampostería. (mano de obra) | 0.533 | 319.35 | 170.21 |
| % | % | Herramientas | 2 % | 196.08 | 3.92 |
|  |  | Costes directos |  |  | 200.00 |
