# Demolición de cuneta sobre base de hormigón, con martillo neumático, y carga manual de escombros sobre camión o contenedor

- Propiedad del archivo: CYPE INGENIEROS, S.A.
- Formato: FIEBDC-3/2002
- Ámbito geográfico: Argentina
- Costes indirectos: 3.00 %
- Gastos generales: 13.00 %
- Beneficio industrial: 6.00 %
- IVA: 21.00 %

## D Demoliciones

### DU Urbanización interior del lote

#### DUX Veredas y pavimentos

**DUX091** m Demolición de cuneta sobre base de hormigón, con martillo neumático, y carga manual de escombros sobre camión o contenedor.
Demolición de cuneta sobre base de hormigón, con martillo neumático. Incluso parte proporcional de limpieza, acopio, retirada y carga manual de escombros sobre camión o contenedor.
Incluye: Demolición de la cuneta con martillo neumático. Fragmentación de los escombros en piezas manejables. Retirada y acopio de escombros. Limpieza de los restos de obra. Carga manual de escombros sobre camión o contenedor.
Criterio de cómputo de proyecto: Longitud medida según documentación gráfica de Proyecto.
Criterio de cómputo de obra: Se medirá la longitud realmente demolida según especificaciones de Proyecto.

| Código | Ud | Descripción | Rendimiento | Precio | Importe |
|---|---|---|---|---|---|
| mq05mai030 | h | Martillo neumático. (maquinaria) | 0.015 | 4.16 | 0.06 |
| mq05pdm110 | h | Compresor portátil diesel media presión 10 m³/min. (maquinaria) | 0.015 | 7.06 | 0.11 |
| mo110 | h | Ayudante general de construcción. (mano de obra) | 0.016 | 5.67 | 0.09 |
| mo111 | h | Ayudante de albañil especializado en trabajos de mampostería. (mano de obra) | 0.053 | 5.56 | 0.29 |
| % | % | Costos directos complementarios | 2 % | 0.55 | 0.01 |
|  |  | Costes directos |  |  | 0.56 |
