# Muro de sillería realizado con sillares de piedra caliza con acabado flameado en las dos caras vistas

- Propiedad del archivo: CYPE INGENIEROS, S.A.
- Formato: FIEBDC-3/2002
- Ámbito geográfico: Argentina
- Costes indirectos: 3.00 %
- Gastos generales: 13.00 %
- Beneficio industrial: 6.00 %
- IVA: 16.00 %

## E Estructuras

### EC Piedra labrada

#### ECM Muros

**ECM020** m³ Muro de sillería realizado con sillares de piedra caliza con acabado flameado en las dos caras vistas.
Incluye: Replanteo de los muros a realizar. Colocación y aplomado de miras de referencia. Tendido de hilos entre miras. Limpieza y humectación de la cama de la primera hilada. Extendido de mortero y colocación de cuñas. Colocación de sillares. Tanteo con regla, nivel y plomada, rectificando su posición mediante golpeo. Relleno de juntas verticales. Limpieza del paramento.

| Código | Ud | Descripción | Rendimiento | Precio | Importe |
|---|---|---|---|---|---|
| mt09mor010c | m³ | Mortero de cemento CEM II/B-P 32,5 N tipo M-5, confeccionado en obra con 250 kg/m³ de cemento y una proporción en volumen 1/6. (material) | 0.150 | 118.04 | 17.71 |
| mt08cem010b | kg | Cemento Portland CEM I 32,5 R, en sacos. (material) | 2.000 | 0.11 | 0.22 |
| mt06pil020b | m³ | Piedra caliza para sillería, realizada con sillares: piedras labradas en forma de paralelepípedo y dimensiones mínimas aproximadas de 40x22x18 cm. (material) | 1.050 | 648.61 | 681.04 |
| mq04cab010a | h | Camión basculante de 8 t de carga, de 180 CV. (maquinaria) | 0.806 | 26.77 | 21.58 |
| mo020 | h | Oficial frentista colocador de piedra. (mano de obra) | 12.697 | 7.76 | 98.53 |
| mo055 | h | Ayudante frentista colocador de piedra. (mano de obra) | 12.697 | 5.46 | 69.33 |
| % | % | Costos directos complementarios | 2 % | 888.41 | 17.77 |
|  |  | Costes directos |  |  | 906.18 |
