# Sobrecimiento de hormigón ciclópeo sobre zapata corrida

- Propiedad del archivo: CYPE INGENIEROS, S.A.
- Formato: FIEBDC-3/2002
- Ámbito geográfico: Argentina
- Costes indirectos: 3.00 %
- Gastos generales: 13.00 %
- Beneficio industrial: 6.00 %
- IVA: 21.00 %

## E Estructuras

### EF Mampostería

#### EFA Arranques para muros

**EFA020** m³ Sobrecimiento de hormigón ciclópeo sobre zapata corrida, realizada con hormigón H-21, condición de exposición no agresiva, tamaño máximo del agregado 53,0 mm, ámbito de consistencia A-3, elaborado y colado desde camión, (60% de volumen) y piedra bola entre 80 y 150 mm de diámetro (40% de volumen), para el apoyo de muro de mampostería.
Formación de sobrecimiento de hormigón ciclópeo sobre zapata corrida, realizada con hormigón H-21, condición de exposición no agresiva, tamaño máximo del agregado 53,0 mm, ámbito de consistencia A-3, elaborado y colado desde camión, (60% de volumen) y piedra bola entre 80 y 150 mm de diámetro (40% de volumen), para el apoyo de muro de mampostería. Incluso parte proporcional de compactación y curado del hormigón.
Incluye: Replanteo. Colado y compactación del hormigón. Colado de los bolos en el hormigón fresco. Coronación y enrase. Curado del hormigón.
Criterio de cómputo de proyecto: Volumen medido según documentación gráfica de Proyecto.
Criterio de cómputo de obra: Se medirá el volumen realmente ejecutado según especificaciones de Proyecto.

| Código | Ud | Descripción | Rendimiento | Precio | Importe |
|---|---|---|---|---|---|
| mt10hmf081aob | m³ | Hormigón masivo H-21, condición de exposición no agresiva, tamaño máximo del agregado 53 mm, ámbito de consistencia A-3, elaborado, según CIRSOC 201 1982. (material) | 0.660 | 92.86 | 61.29 |
| mt01are040 | m³ | Piedra bola de 15 a 30 cm de diámetro. (material) | 0.400 | 15.96 | 6.38 |
| au00auh020 |  | Canaleta para colado del hormigón. | 1.000 | 0.00 | 0.00 |
| au00auh040 |  | Vibrador de hormigón, eléctrico. | 1.000 | 0.00 | 0.00 |
| mo041 | h | Oficial armador en hormigón armado. (mano de obra) | 0.330 | 8.65 | 2.85 |
| mo087 | h | Medio oficial armador en hormigón armado. (mano de obra) | 0.330 | 6.07 | 2.00 |
| mo111 | h | Ayudante albañil. (mano de obra) | 0.943 | 5.56 | 5.24 |
| % | % | Costos directos complementarios | 2 % | 77.76 | 1.56 |
|  |  | Costes directos |  |  | 79.32 |
