# Cáscara de mampostería de ladrillo cerámico

- Propiedad del archivo: CYPE INGENIEROS, S.A.
- Formato: FIEBDC-3/2002
- Ámbito geográfico: Argentina
- Divisa: ARS
- Costes indirectos: 3.00 %
- Gastos generales: 13.00 %
- Beneficio industrial: 6.00 %
- IVA: 21.00 %

## E Estructuras

### EF Mampostería

#### EFE Cáscaras

**EFE020** m² Cáscara de mampostería de ladrillo cerámico.
Cáscara estructural de cañón, de directriz recta, realizada con mampostería de 1/2 pie de ladrillo cerámico visto perforado hidrofugado, color Salmón, acabado liso, 24x11,5x5 cm, junta rehundida, asentado con mortero de cemento confeccionado en obra, con 250 kg/m³ de cemento, color gris, dosificación 1:6, suministrado en sacos; montaje y desmontaje de cimbras y apeos.
Incluye: Montaje de cimbras y apeos. Replanteo y marcado del aparejo en la cimbra. Marcado en los muros del perímetro de la cáscara. Preparación del mortero. Ejecución de la cáscara de mampostería. Resolución de encuentros. Desmontaje de cimbras y apeos. Rejuntado. Limpieza final.
Criterio de cómputo de proyecto: Superficie medida por su intradós en verdadera magnitud, según documentación gráfica de Proyecto, incluyendo las partes que se introducen en las rozas, remates de base y coronación si los hubiera.
Criterio de cómputo de obra: Se medirá, en verdadera magnitud, por el intradós, la superficie realmente ejecutada según especificaciones de Proyecto, incluyendo las partes que se introducen en las rozas y los remates de base y coronación, si los hubiera.

| Código | Ud | Descripción | Rendimiento | Precio | Importe |
|---|---|---|---|---|---|
| mt05plt010bb | Ud | Ladrillo cerámico visto perforado hidrofugado, color Salmón, acabado liso, 24x11,5x5 cm, densidad 1700 kg/m³. (material) | 68.667 | 3.06 | 210.12 |
| mt08aaa010a | m³ | Agua. (material) | 0.005 | 19.03 | 0.10 |
| mt01arg005a | t | Arena de cantera, para mortero preparado en obra. (material) | 0.040 | 221.35 | 8.85 |
| mt08cem000g | kg | Cemento gris en sacos. (material) | 6.144 | 3.65 | 22.43 |
| mt08cim040c | m² | Cimbra de madera de pino, dimensionada para soportar una carga máxima de trabajo de 400 kg/m², para formación de cáscara estructural de cañón. (material) | 1.000 | 1061.43 | 1061.43 |
| mq06hor010 | h | Hormigonera eléctrica con una capacidad de amasado de 160 l. (maquinaria) | 0.017 | 886.15 | 15.06 |
| mo021 | h | Oficial albañil especializado en trabajos de mampostería especializado en trabajos de mampostería. (mano de obra) | 1.166 | 11912.66 | 13890.16 |
| mo078 | h | Medio oficial albañil especializado en trabajos de mampostería especializado en trabajos de mampostería. (mano de obra) | 1.143 | 8905.02 | 10178.44 |
| mo114 | h | Ayudante de albañil especializado en trabajos de mampostería especializado en trabajos de mampostería. (mano de obra) | 0.978 | 8579.62 | 8390.87 |
| mo017 | h | Oficial carpintero. (mano de obra) | 0.286 | 12084.91 | 3456.28 |
| mo058 | h | Medio oficial carpintero. (mano de obra) | 0.286 | 8960.09 | 2562.59 |
| % | % | Herramientas | 2 % | 39796.33 | 795.93 |
|  |  | Costes directos |  |  | 40592.26 |
