# Columna de mampostería

- Propiedad del archivo: CYPE INGENIEROS, S.A.
- Formato: FIEBDC-3/2002
- Ámbito geográfico: Argentina
- Divisa: ARS
- Costes indirectos: 3.00 %
- Gastos generales: 13.00 %
- Beneficio industrial: 6.00 %
- IVA: 21.00 %

## E Estructuras

### EF Mampostería

#### EFP Columnas

**EFP010** m Columna de mampostería.
Columna de mampostería de 1 pie x 1 pie, de ladrillo cerámico visto perforado hidrofugado, color Salmón, acabado liso, 24x11,5x5 cm, con juntas horizontales y verticales de 10 mm de espesor, junta rehundida, recibida con mortero de cemento confeccionado en obra, con 250 kg/m³ de cemento, color gris, dosificación 1:6, suministrado en sacos.
Incluye: Limpieza y preparación de la superficie de apoyo. Replanteo de los ejes de la columna y marcado del perímetro. Colocación y aplomado de miras de referencia. Tendido de hilos entre miras. Colocación de plomos fijos en las aristas. Preparación del mortero. Colocación de las piezas por hiladas a nivel. Repaso de juntas y limpieza.
Criterio de cómputo de proyecto: Longitud medida a ejes, según documentación gráfica de Proyecto.
Criterio de cómputo de obra: Se medirá, a ejes, la longitud realmente ejecutada según especificaciones de Proyecto.

| Código | Ud | Descripción | Rendimiento | Precio | Importe |
|---|---|---|---|---|---|
| mt05plt010bb | Ud | Ladrillo cerámico visto perforado hidrofugado, color Salmón, acabado liso, 24x11,5x5 cm, densidad 1700 kg/m³. (material) | 36.000 | 3.06 | 110.16 |
| mt08aaa010a | m³ | Agua. (material) | 0.010 | 19.03 | 0.19 |
| mt01arg005a | t | Arena de cantera, para mortero preparado en obra. (material) | 0.084 | 221.35 | 18.59 |
| mt08cem000g | kg | Cemento gris en sacos. (material) | 12.983 | 3.65 | 47.39 |
| mq06hor010 | h | Hormigonera eléctrica con una capacidad de amasado de 160 l. (maquinaria) | 0.036 | 886.15 | 31.90 |
| mo021 | h | Oficial albañil especializado en trabajos de mampostería especializado en trabajos de mampostería. (mano de obra) | 0.978 | 11912.66 | 11650.58 |
| mo078 | h | Medio oficial albañil especializado en trabajos de mampostería especializado en trabajos de mampostería. (mano de obra) | 1.049 | 8905.02 | 9341.37 |
| mo114 | h | Ayudante de albañil especializado en trabajos de mampostería especializado en trabajos de mampostería. (mano de obra) | 0.556 | 8579.62 | 4770.27 |
| % | % | Herramientas | 2 % | 25970.45 | 519.41 |
|  |  | Costes directos |  |  | 26489.86 |
