# Rejilla de ventilación de lamas fijas de acero esmaltado

- Propiedad del archivo: CYPE INGENIEROS, S.A.
- Formato: FIEBDC-3/2002
- Ámbito geográfico: Argentina
- Costes indirectos: 3.00 %
- Gastos generales: 13.00 %
- Beneficio industrial: 6.00 %
- IVA: 21.00 %

## F Fachadas

### FC Carpintería exterior

#### FCA Acero

**FCA050** m² Rejilla de ventilación de lamas fijas de acero esmaltado.
Suministro y montaje de rejilla de ventilación de lamas fijas de acero esmaltado, con plegadura sencilla en los bordes. Incluso soportes del mismo material, patillas para anclaje a los paramentos, sellado perimetral de juntas por medio de un cordón de silicona neutra, accesorios y remates. Elaborada en taller, totalmente montada.
Incluye: Marcado de los puntos de fijación. Colocación de la rejilla. Sellado de juntas perimetrales. Ajuste final.
Criterio de cómputo de proyecto: Superficie del hueco a cerrar, medida según documentación gráfica de Proyecto.
Criterio de medición de obra: Se medirá, con las dimensiones del hueco, la superficie realmente ejecutada según especificaciones de Proyecto.

| Código | Ud | Descripción | Rendimiento | Precio | Importe |
|---|---|---|---|---|---|
| mt26btr030b | m² | Celosía de lamas fijas de acero esmaltado, con plegadura sencilla en los bordes, incluso parte proporcional de soportes del mismo material y patillas para anclaje a paramentos. (material) | 1.020 | 102.68 | 104.73 |
| mt15sja100 | Ud | Cartucho de masilla de silicona neutra. (material) | 0.035 | 3.80 | 0.13 |
| op00ato010 |  | Atornillador. | 1.000 | 0.00 | 0.00 |
| mo017 | h | Oficial herrero. (mano de obra) | 0.107 | 8.37 | 0.90 |
| mo057 | h | Medio oficial herrero. (mano de obra) | 0.214 | 5.80 | 1.24 |
| % | % | Costos directos complementarios | 2 % | 107.00 | 2.14 |
|  |  | Costes directos |  |  | 109.14 |
