# Dintel de mampostería compuesta de bloques en "U" de hormigón, para revestir

- Propiedad del archivo: CYPE INGENIEROS, S.A.
- Formato: FIEBDC-3/2002
- Ámbito geográfico: Argentina
- Divisa: ARS
- Costes indirectos: 3.00 %
- Gastos generales: 13.00 %
- Beneficio industrial: 6.00 %
- IVA: 21.00 %

## F Fachadas y tabiques

### FC Dinteles, cargaderos y cajones de persiana

#### FCB De mampostería de bloques de hormigón para revestir

**FCB010** m Dintel de mampostería compuesta de bloques en "U" de hormigón, para revestir.
Dintel de 20 cm de espesor, de mampostería compuesta de bloques en "U" de hormigón, lisos, color gris, 40x20x20 cm, resistencia normalizada R10 (10 N/mm²), para revestir, asentados con mortero de cemento confeccionado en obra, con 300 kg/m³ de cemento, color gris, dosificación 1:5, suministrado en sacos; con refuerzo de grout, H-15, clase de exposición ambiental A1, tamaño máximo del agregado 13,2 mm, consistencia fluida, preparado en obra, colado con medios manuales, y acero ADN 420, cuantía 4,3 kg/m; montaje y desmontaje de apeo compuesto por 2 puntales metálicos telescópicos, amortizables en 150 usos y tablones de madera de pino, amortizables en 10 usos.
Criterio de valoración económica: El precio incluye el corte, doblado y armado del acero en el obrador y el montaje en el lugar definitivo de su colocación en obra.
Incluye: Limpieza y nivelación de la superficie de apoyo. Replanteo y marcado de ejes de apoyo en el hueco de paso. Replanteo y corte de los tablones. Instalación del apeo. Preparación del mortero. Colocación de los bloques. Colocación de las armaduras. Preparación del grout. Colado del grout. Desmontaje y retirada del apeo.
Criterio de cómputo de proyecto: Longitud medida según documentación gráfica de Proyecto, incluyendo las entregas en los apoyos.
Criterio de cómputo de obra: Se medirá la longitud realmente ejecutada según especificaciones de Proyecto, incluyendo las entregas en los apoyos.

| Código | Ud | Descripción | Rendimiento | Precio | Importe |
|---|---|---|---|---|---|
| mt02bhp020f | Ud | Bloque en "U" de hormigón, liso, color gris, 40x20x20 cm, resistencia normalizada R10 (10 N/mm²), para revestir. (material) | 2.625 | 24.93 | 65.44 |
| mt01arg005a | t | Arena de cantera, para mortero preparado en obra. (material) | 0.001 | 221.35 | 0.22 |
| mt08aaa010a | m³ | Agua. (material) | 0.008 | 19.03 | 0.15 |
| mt08cem000g | kg | Cemento gris en sacos. (material) | 8.237 | 3.65 | 30.07 |
| mt07aco090b | kg | Acero en barras nervuradas, ADN 420, de varios diámetros, según IRAM-IAS U 500-528. (material) | 4.515 | 34.16 | 154.23 |
| mt08var050 | kg | Alambre galvanizado para atar, de 1,30 mm de diámetro. (material) | 0.108 | 19.03 | 2.06 |
| mt01arg000g | m³ | Arena cribada. (material) | 0.017 | 653.61 | 11.11 |
| mt01arg001gh | m³ | Agregado grueso homogeneizado, de tamaño máximo 5/15 mm. (material) | 0.017 | 676.69 | 11.50 |
| mt50spa050m | m³ | Tablón de madera de pino, dimensiones 20x7,2 cm. (material) | 0.003 | 5569.68 | 16.71 |
| mt50spa101 | kg | Clavos de acero. (material) | 0.050 | 23.74 | 1.19 |
| mt50spa081a | Ud | Puntal metálico telescópico, de hasta 3 m de altura. (material) | 0.013 | 244.15 | 3.17 |
| mq06hor010 | h | Hormigonera eléctrica con una capacidad de amasado de 160 l. (maquinaria) | 0.019 | 886.15 | 16.84 |
| op00ciz020 |  | Cizalla para acero en barras nervuradas. | 1.000 | 0.00 | 0.00 |
| mo021 | h | Oficial albañil especializado en trabajos de mampostería especializado en trabajos de mampostería. (mano de obra) | 0.157 | 11912.66 | 1870.29 |
| mo114 | h | Ayudante de albañil especializado en trabajos de mampostería especializado en trabajos de mampostería. (mano de obra) | 0.157 | 8579.62 | 1347.00 |
| mo043 | h | Oficial armador de hierro. (mano de obra) | 0.093 | 12397.13 | 1152.93 |
| mo090 | h | Medio oficial armador de hierro. (mano de obra) | 0.093 | 9260.87 | 861.26 |
| % | % | Herramientas | 2 % | 5544.17 | 110.88 |
|  |  | Costes directos |  |  | 5655.05 |
