# Lucera de techo, sobre espacio no habitable, modelo VLT 1000 "VELUX", con apertura proyectante y lateral, de accionamiento manual mediante manilla inferior, de 85x85 cm

- Propiedad del archivo: CYPE INGENIEROS, S.A.
- Formato: FIEBDC-3/2002
- Ámbito geográfico: Argentina
- Costes indirectos: 3.00 %
- Gastos generales: 13.00 %
- Beneficio industrial: 6.00 %
- IVA: 21.00 %

## F Fachadas

### FC Carpintería exterior

#### FCN Lucarnas

**FCN020** Ud Lucera de techo, sobre espacio no habitable, modelo VLT 1000 "VELUX", con apertura proyectante y lateral, de accionamiento manual mediante manilla inferior, de 85x85 cm.
Suministro y montaje de lucera de techo, sobre espacio no habitable, modelo VLT 1000 "VELUX", con apertura proyectante y lateral, de accionamiento manual mediante manilla inferior, de 85x85 cm, realizada en madera de pino nórdico, acabado barnizado, con acristalamiento aislante (vidrio interior de 3 mm, cámara de aire de 8 mm, vidrio exterior templado de 3 mm y separador de acero galvanizado), marco de estanqueidad y babero de aluminio, en tejado con pendientes de 20° a 60°. Totalmente montada y probada.
Incluye: Replanteo. Presentación, aplomado y nivelación de la lucera. Fijación de la lucera al hueco dejado en la losa. Sellado de juntas perimetrales. Colocación de los elementos de estanqueidad.
Criterio de cómputo de proyecto: Número de unidades previstas, según documentación gráfica de Proyecto.
Criterio de medición de obra: Se medirá el número de unidades realmente ejecutadas según especificaciones de Proyecto.

| Código | Ud | Descripción | Rendimiento | Precio | Importe |
|---|---|---|---|---|---|
| mt22ltv010d | Ud | Lucera de techo, sobre espacio no habitable, modelo VLT 1000 "VELUX", con apertura proyectante y lateral, de accionamiento manual mediante manilla inferior, de 85x85 cm, realizada en madera de pino nórdico, acabado barnizado, con acristalamiento aislante (vidrio interior de 3 mm, cámara de aire de 8 mm, vidrio exterior templado de 3 mm y separador de acero galvanizado), marco de estanqueidad y babero de aluminio. (material) | 1.000 | 135.53 | 135.53 |
| op00cla010 |  | Clavadora. | 1.000 | 0.00 | 0.00 |
| op00cep010 |  | Garlopa. | 1.000 | 0.00 | 0.00 |
| op00ato010 |  | Atornillador. | 1.000 | 0.00 | 0.00 |
| mo010 | h | Oficial colocador. (mano de obra) | 0.803 | 8.52 | 6.84 |
| mo078 | h | Medio oficial colocador. (mano de obra) | 0.401 | 5.78 | 2.32 |
| % | % | Costos directos complementarios | 2 % | 144.69 | 2.89 |
|  |  | Costes directos |  |  | 147.58 |
