# Hoja exterior de cerramiento de fachada

- Propiedad del archivo: CYPE INGENIEROS, S.A.
- Formato: FIEBDC-3/2002
- Ámbito geográfico: Argentina
- Costes indirectos: 3.00 %
- Gastos generales: 13.00 %
- Beneficio industrial: 6.00 %
- IVA: 21.00 %

## F Fachadas y tabiques

### FF Mampostería no estructural

#### FFZ Hoja exterior para revestir en fachada

**FFZ025** m² Hoja exterior de cerramiento de fachada, de 10 cm de espesor de mampostería, de bloque hueco de hormigón, para revestir, color gris, 40x20x10 cm, resistencia normalizada R10 (10 N/mm²), recibida con mortero de cemento confeccionado en obra, con 250 kg/m³ de cemento, color gris, dosificación 1:6, suministrado en sacos, con cámara de aire ligeramente ventilada (drenaje no incluido en este precio).
Ejecución de hoja exterior de 10 cm de espesor de mampostería, en cerramiento de fachada, de bloque hueco de hormigón, para revestir, color gris, 40x20x10 cm, resistencia normalizada R10 (10 N/mm²), recibida con mortero de cemento confeccionado en obra, con 250 kg/m³ de cemento, color gris, dosificación 1:6, suministrado en sacos, con apoyo mínimo de las 2/3 partes del bloque sobre la losa, o sobre angulares de acero laminado galvanizado en caliente fijados a los frentes de la losa si, por errores de ejecución, el bloque no apoya sus 2/3 partes sobre la losa. Incluso parte proporcional de replanteo, nivelación y aplomado, aberturas de ventilación, 10 cm² por cada m de fachada (orificios o rejillas), para ventilación de la cámara (drenaje no incluido en este precio), mermas y roturas, bordes endentados, revestimiento de los frentes de la losa con plaquetas de hormigón, colocadas con mortero de alta adherencia, formación de dinteles mediante piezas en "U" con armadura y macizado de hormigón, jambas y mochetas, ejecución de encuentros y puntos singulares y limpieza.
Incluye: Definición de los planos de fachada mediante plomos. Replanteo, planta a planta. Marcado en las columnas de los niveles de referencia general de planta y de nivel de piso terminado. Preparación del mortero. Asiento de la primera hilada sobre capa de mortero. Colocación y aplomado de miras de referencia. Tendido de hilos entre miras. Colocación de plomos fijos en las aristas. Colocación de las piezas por hiladas a nivel. Revestimiento de los frentes de la losa, muros y columnas. Realización de todos los trabajos necesarios para la resolución de los huecos. Realización de aberturas de ventilación. Encuentros de la mampostería con fachadas, columnas y tabiques. Encuentro de la mampostería con la losa superior. Limpieza del paramento.
Criterio de cómputo de proyecto: Superficie medida según documentación gráfica de Proyecto, sin duplicar esquinas ni encuentros, incluyendo el revestimiento de los frentes de la losa, deduciendo los huecos de superficie mayor de 4 m².
Criterio de cómputo de obra: Se medirá la superficie realmente ejecutada según especificaciones de Proyecto, sin duplicar esquinas ni encuentros, incluyendo el revestimiento de los frentes de la losa, deduciendo los huecos de superficie mayor de 4 m².

| Código | Ud | Descripción | Rendimiento | Precio | Importe |
|---|---|---|---|---|---|
| mt02bhg010a | Ud | Bloque hueco de hormigón, para revestir, color gris, 40x20x10 cm, resistencia normalizada R10 (10 N/mm²), incluso parte proporcional de piezas especiales: zunchos y medios. (material) | 12.600 | 0.48 | 6.05 |
| mt08aaa010a | m³ | Agua. (material) | 0.004 | 1.54 | 0.01 |
| mt01arg005a | t | Arena de cantera, para mortero preparado en obra. (material) | 0.011 | 18.46 | 0.20 |
| mt08cem000g | kg | Cemento gris en sacos. (material) | 1.764 | 0.17 | 0.30 |
| mt07aco090d | kg | Acero en barras nervuradas, ADN 420 S, elaborado en taller y colocado en obra, diámetros varios, según IRAM-IAS U 500-207. (material) | 2.500 | 1.35 | 3.38 |
| mt02bhg012a | Ud | Plaqueta de hormigón gris, 20x17x4 cm, para revestir. (material) | 5.000 | 0.31 | 1.55 |
| mq06hor010 | h | Hormigonera. (maquinaria) | 0.005 | 1.72 | 0.01 |
| op00amo010 |  | Amoladora o radial. | 1.000 | 0.00 | 0.00 |
| mo020 | h | Oficial albañil especializado en trabajos de mampostería especializado en trabajos de mampostería. (mano de obra) | 0.393 | 8.24 | 3.24 |
| mo112 | h | Ayudante de albañil especializado en trabajos de mampostería especializado en trabajos de mampostería. (mano de obra) | 0.293 | 5.56 | 1.63 |
| % | % | Costos directos complementarios | 3 % | 16.37 | 0.49 |
|  |  | Costes directos |  |  | 16.86 |
