# Mampara ciega de 4x2,9 m, de acero galvanizado y plastificado con PVC, con aislamiento intermedio de lana mineral y remate superior de acero galvanizado y plastificado con PVC

- Propiedad del archivo: CYPE INGENIEROS, S.A.
- Formato: FIEBDC-3/2002
- Ámbito geográfico: Argentina
- Divisa: ARS
- Costes indirectos: 3.00 %
- Gastos generales: 13.00 %
- Beneficio industrial: 6.00 %
- IVA: 21.00 %

## F Fachadas y tabiques

### FO Mamparas y paredes móviles

#### FOA De acero

**FOA010** Ud Mampara ciega de 4x2,9 m, de acero galvanizado y plastificado con PVC, con aislamiento intermedio de lana mineral y remate superior de acero galvanizado y plastificado con PVC.
Mampara ciega de 4x2,9 m de panel machihembrado compuesto por dos chapas de de acero galvanizado y plastificado con PVC y aislamiento intermedio de lana mineral, perfiles de acero galvanizado y plastificado con PVC y remate superior de panel machihembrado compuesto por dos chapas de de acero galvanizado y plastificado con PVC. Incluso herrajes, remates, sellado de juntas, soportes, encuentros con otros tipos de paramentos, colocación de canalizaciones para instalaciones y cajeados para materiales eléctricos. Totalmente terminada.
Incluye: Replanteo y marcado de los puntos de fijación. Aplomado, nivelación y fijación de los perfiles que forman el bastidor. Colocación y fijación del empanelado. Colocación de la canalización para instalaciones. Tratamiento de las juntas del panel. Remate del perímetro del elemento, por las dos caras.
Criterio de cómputo de proyecto: Número de unidades previstas, según documentación gráfica de Proyecto.
Criterio de cómputo de obra: Se medirá el número de unidades realmente ejecutadas según especificaciones de Proyecto.

| Código | Ud | Descripción | Rendimiento | Precio | Importe |
|---|---|---|---|---|---|
| mt26mac010c | m² | Panel ciego machihembrado para mamparas, formado por dos chapas de acero galvanizado y plastificado con PVC con aislamiento intermedio de lana mineral de conductividad térmica 0,039 W/(mK). (material) | 11.300 | 987.07 | 11153.89 |
| mt26mac020c | m | Perfil en "U" de acero galvanizado de acero galvanizado y plastificado con PVC para mamparas. (material) | 9.700 | 75.41 | 731.48 |
| mt26mac030c | m | Zócalo de acero galvanizado y plastificado con PVC para mamparas. (material) | 3.900 | 63.41 | 247.30 |
| op00ato010 |  | Atornillador. | 1.000 | 0.00 | 0.00 |
| mo011 | h | Oficial montador. (mano de obra) | 6.482 | 457.60 | 2966.16 |
| mo080 | h | Medio oficial montador. (mano de obra) | 6.482 | 331.94 | 2151.64 |
| % | % | Herramientas | 2 % | 17250.47 | 345.01 |
|  |  | Costes directos |  |  | 17595.48 |
