# Dintel prefabricado de hormigón, de 16x5 cm

- Propiedad del archivo: CYPE INGENIEROS, S.A.
- Formato: FIEBDC-3/2002
- Ámbito geográfico: Argentina
- Costes indirectos: 3.00 %
- Gastos generales: 13.00 %
- Beneficio industrial: 6.00 %
- IVA: 21.00 %

## F Fachadas

### FR Remates de exteriores

#### FRD Dinteles

**FRD010** m Dintel prefabricado de hormigón, de 16x5 cm.
Suministro y colocación de dintel prefabricado de hormigón, de 16x5 cm, con goterón y anclaje metálico de acero galvanizado, empotrado en las jambas, asentado con una capa de mortero de cemento hidrófugo M-10 con un espesor de 25 mm, sobre la que se introducen los anclajes metálicos, previendo una junta de 5 mm entre piezas. Incluso rejuntado entre piezas y uniones con los cerramientos y carpinterías con mortero de juntas especial para revestimientos de prefabricados de hormigón, y tratamiento de protección suplementaria mediante aplicación sobre el conjunto de pintura hidrófuga incolora en dos capas.
Incluye: Replanteo de las piezas en el hueco o remate. Colocación de reglas y plomadas sujetas al muro. Colocación, aplomado, nivelación y alineación. Rejuntado y limpieza del dintel. Aplicación en dos capas de la pintura hidrófuga incolora.
Criterio de cómputo de proyecto: Longitud del ancho del hueco, medida según documentación gráfica de Proyecto, incrementada en 5 cm a cada lado.
Criterio de medición de obra: Se medirá, con el ancho del hueco, la longitud realmente ejecutada según especificaciones de Proyecto, incluyendo las entregas en los apoyos.

| Código | Ud | Descripción | Rendimiento | Precio | Importe |
|---|---|---|---|---|---|
| mt09moe010b | m³ | Mortero de cemento CEM II/B-P 32,5 N, hidrófugo, tipo M-10, confeccionado en obra con 380 kg/m³ de cemento y una proporción en volumen 1/4. (material) | 0.004 | 106.67 | 0.43 |
| mt20dhp010c | m | Dintel prefabricado de hormigón, de 16x5 cm, con goterón y anclaje metálico de acero galvanizado. (material) | 1.050 | 22.20 | 23.31 |
| op00amo010 |  | Amoladora o radial. | 1.000 | 0.00 | 0.00 |
| mo019 | h | Oficial albañil. (mano de obra) | 0.225 | 8.24 | 1.85 |
| mo111 | h | Ayudante albañil. (mano de obra) | 0.225 | 5.56 | 1.25 |
| % | % | Costos directos complementarios | 2 % | 26.84 | 0.54 |
|  |  | Costes directos |  |  | 27.38 |
