# Vidrio impreso incoloro, 4 mm

- Propiedad del archivo: CYPE INGENIEROS, S.A.
- Formato: FIEBDC-3/2002
- Ámbito geográfico: Argentina
- Costes indirectos: 3.00 %
- Gastos generales: 13.00 %
- Beneficio industrial: 6.00 %
- IVA: 21.00 %

## F Fachadas

### FV Vidrios

#### FVI Planos: impresos

**FVI010** m² Vidrio impreso incoloro, 4 mm.
Acristalamiento con vidrio translúcido impreso, de 4 mm de espesor, incoloro, fijado sobre carpintería con acuñado mediante calzos de apoyo perimetrales y laterales, sellado en frío con silicona sintética incolora (no acrílica), compatible con el material soporte. Incluso cortes del vidrio y colocación de junquillos.
Incluye: Limpieza de todo tipo de materias o suciedad que pudiera haberse depositado en el interior de los perfiles. Colocación, calzado, montaje y ajuste en la carpintería. Sellado final de estanqueidad.
Criterio de cómputo de proyecto: Superficie de carpintería a acristalar, según documentación gráfica de Proyecto, incluyendo en cada hoja vidriera las dimensiones del bastidor.
Criterio de medición de obra: Se medirá la superficie realmente ejecutada según especificaciones de Proyecto, sumando, para cada una de las piezas, la superficie resultante de redondear por exceso cada una de sus aristas a múltiplos de 30 mm.

| Código | Ud | Descripción | Rendimiento | Precio | Importe |
|---|---|---|---|---|---|
| mt21vim130g | m² | Vidrio impreso translúcido, incoloro, de 4 mm de espesor. (material) | 1.012 | 9.65 | 9.77 |
| mt21vva010 | m | Sellado de juntas mediante la aplicación con pistola de silicona sintética incolora. (material) | 3.500 | 0.73 | 2.56 |
| mt21vva021 | Ud | Material auxiliar para la colocación de vidrios. (material) | 1.000 | 1.08 | 1.08 |
| mo054 | h | Oficial colocador de vidrios. (mano de obra) | 0.224 | 8.90 | 1.99 |
| mo108 | h | Medio oficial colocador de vidrios. (mano de obra) | 0.224 | 6.25 | 1.40 |
| % | % | Costos directos complementarios | 2 % | 16.80 | 0.34 |
|  |  | Costes directos |  |  | 17.14 |
