# Dintel de perfil de acero A 572 Grado 42, laminado en caliente, formado por pieza simple con capa de imprimación anticorrosiva

- Propiedad del archivo: CYPE INGENIEROS, S.A.
- Formato: FIEBDC-3/2002
- Ámbito geográfico: Argentina
- Costes indirectos: 3.00 %
- Gastos generales: 13.00 %
- Beneficio industrial: 6.00 %
- IVA: 21.00 %

## H Remates y ayudas

### HR Remates

#### HRD Dinteles

**HRD020** m Dintel de perfil de acero A 572 Grado 42, laminado en caliente, formado por pieza simple con capa de imprimación anticorrosiva.
Suministro y montaje de dintel de perfil de acero laminado en caliente, compuesto por pieza simple acabado con capa de imprimación anticorrosiva mediante aplicación de dos manos con un espesor mínimo de película seca de 30 micras por mano, cortado a medida y colocado en obra sobre pletinas de apoyo, para formación de dintel. Incluso parte proporcional de preparación de bordes, pletinas con capa de imprimación anticorrosiva, colocadas sobre las jambas del hueco para apoyo de la mampostería y reparación en obra de cuantos roces y/o desperfectos se originen en el perfil, por razones de transporte, manipulación o montaje, con el mismo grado de preparación de superficie y acabado.
Incluye: Replanteo del nivel de apoyo de los elementos. Limpieza y preparación del plano de apoyo del sistema. Colocación y fijación provisional del dintel. Aplomado y nivelación. Ejecución de las uniones. Reparación de defectos superficiales.
Criterio de cómputo de proyecto: Longitud medida a ejes, según documentación gráfica de Proyecto.
Criterio de cómputo de obra: Se medirá, a ejes, la longitud realmente ejecutada según especificaciones de Proyecto.

| Código | Ud | Descripción | Rendimiento | Precio | Importe |
|---|---|---|---|---|---|
| mt07ala000h | kg | Acero laminado A 572 Grado 42, en perfiles laminados en caliente, según ASTM A 572, piezas simples, para aplicaciones estructurales. (material) | 9.630 | 0.76 | 7.32 |
| mt07ala001d | kg | Pletina de acero laminado A 572 Grado 42, según ASTM A 572, para aplicaciones estructurales. (material) | 0.400 | 1.03 | 0.41 |
| mt27pfi010 | l | Imprimación de secado rápido, formulada con resinas alquídicas modificadas y fosfato de zinc. (material) | 0.096 | 4.13 | 0.40 |
| mo019 | h | Oficial albañil. (mano de obra) | 0.155 | 8.24 | 1.28 |
| mo111 | h | Ayudante albañil. (mano de obra) | 0.155 | 5.56 | 0.86 |
| % | % | Costos directos complementarios | 2 % | 10.27 | 0.21 |
|  |  | Costes directos |  |  | 10.48 |
