# Escalonado de escalera, mediante ladrillo cerámico hueco

- Propiedad del archivo: CYPE INGENIEROS, S.A.
- Formato: FIEBDC-3/2002
- Ámbito geográfico: Argentina
- Costes indirectos: 3.00 %
- Gastos generales: 13.00 %
- Beneficio industrial: 6.00 %
- IVA: 21.00 %

## H Remates y ayudas

### HY Ayudas

#### HYP Formación de escalonado

**HYP010** m Escalonado de escalera, mediante ladrillo cerámico hueco.
Formación de escalonado de escalera con ladrillo cerámico hueco asentado con mortero de cemento, confeccionado en obra, dosificación 1:6, sobre la losa o cáscara de escalera, como base para la posterior colocación del acabado de peldaños.
Incluye: Replanteo y trazado del escalonado en muros. Tendido de cordel entre el primer peldaño y el último. Limpieza y humectación de la losa. Formación del escalonado.
Criterio de cómputo de proyecto: Longitud de la arista formada por la huella y la tabica, medida según documentación gráfica de Proyecto.
Criterio de cómputo de obra: Se medirá, en la arista de intersección entre huella y tabica, la longitud realmente ejecutada según especificaciones de Proyecto.

| Código | Ud | Descripción | Rendimiento | Precio | Importe |
|---|---|---|---|---|---|
| mt04lvc010b | Ud | Ladrillo cerámico hueco doble, para revestir, 24x11,5x7 cm. (material) | 18.000 | 0.07 | 1.26 |
| mt08aaa010a | m³ | Agua. (material) | 0.006 | 0.84 | 0.01 |
| mt01arg005a | t | Arena de cantera, para mortero preparado en obra. (material) | 0.016 | 10.96 | 0.18 |
| mt08cem000g | kg | Cemento gris en sacos. (material) | 2.500 | 0.16 | 0.40 |
| mq06hor010 | h | Hormigonera. (maquinaria) | 0.007 | 1.32 | 0.01 |
| mo020 | h | Oficial albañil especializado en trabajos de mampostería. (mano de obra) | 0.435 | 5.15 | 2.24 |
| mo077 | h | Medio oficial albañil especializado en trabajos de mampostería. (mano de obra) | 0.523 | 3.80 | 1.99 |
| % | % | Costos directos complementarios | 2 % | 6.09 | 0.12 |
|  |  | Costes directos |  |  | 6.21 |
